# Préparation d'une surface en béton par ponçage mécanique

- Propriété du fichier: CYPE INGENIEROS, S.A.
- Format: FIEBDC-3/2002
- Zone géographique: Côte d'Ivoire
- Devise: XOF
- Coûts indirects: 3.00 %
- Frais généraux: 13.00 %
- Bénéfice: 6.00 %
- TVA: 18.00 %

## E Enveloppe et finition extérieure

### EA Nettoyage, préparation et réparation

#### EAP Préparation

**EAP110** m² Préparation d'une surface en béton par ponçage mécanique.
Préparation d'une surface en béton par ponçage mécanique avec un disque à diamant, en supprimant les parties molles, spécialement celles de lait de ciment.
Inclut: Montage de la protection contre la poussière. Ponçage mécanique avec disque de diamant. Nettoyage de la surface support. Retrait et entassement des restes générés. Chargement des restes générés dans le camion ou la benne.
Critère pour le métré: Surface mesurée selon documentation graphique du Projet.
Critère pour le mémoire: On mesurera la surface réellement exécutée selon les spécifications du Projet.

| Code | U | Désignation | Quantité | Prix | Montant |
|---|---|---|---|---|---|
| op00lij010 |  | Ponceuse-polisseuse. | 1.000 | 0.00 | 0.00 |
| mo112 | h | Ouvrier d'exécution I/OE2 construction. (main-d'œuvre) | 0.291 | 1183.25 | 344.33 |
| mo113 | h | Ouvrier d'exécution I/OE1 construction. (main-d'œuvre) | 0.291 | 1164.21 | 338.79 |
| % | % | Frais de chantier des unités d'ouvrage | 2 % | 683.12 | 13.66 |
|  |  | Coûts directs |  |  | 696.78 |
