# Réparation d'une fissure dans un revêtement en mortier, avec du mastic élastique

- Propriété du fichier: CYPE INGENIEROS, S.A.
- Format: FIEBDC-3/2002
- Zone géographique: Côte d'Ivoire
- Devise: XOF
- Coûts indirects: 3.00 %
- Frais généraux: 13.00 %
- Bénéfice: 6.00 %
- TVA: 18.00 %

## E Enveloppe et finition extérieure

### EA Nettoyage, préparation et réparation

#### EAR Réparation

**EAR050** m Réparation d'une fissure dans un revêtement en mortier, avec du mastic élastique.
Réparation d'une fissure dans un revêtement en mortier sur le parement horizontal intérieur par scellement avec mastic élastique avec fifres, en introduisant par pression le produit dans la fissure avec une spatule. Comprend l'ouverture de la fissure en forme de V par piquage des bords avec une truelle, la suppression du matériau lâche et non consolidé, le nettoyage à sec avec une brosse, le ponçage pour éliminer les imperfections, le retrait et le chargement manuel des décombres dans le camion ou la benne.
Inclut: Préparation de la fissure. Application du mastic. Ponçage. Nettoyage des restes d'ouvrage. Chargement des décombres dans le camion ou la benne.
Critère pour le métré: Longueur mesurée selon documentation graphique du Projet.
Critère pour le mémoire: On mesurera la longueur réellement exécutée selon les spécifications du Projet.

| Code | U | Désignation | Quantité | Prix | Montant |
|---|---|---|---|---|---|
| mt15dag505a | kg | Mastic élastique avec fibres à base de polymères spéciaux en émulsion aqueuse et granulats sélectionnés, couleur blanche. (matériau) | 0.150 | 13394.82 | 2009.22 |
| mo038 | h | Compagnon professionnel III/CP2 peintre. (main-d'œuvre) | 0.180 | 1887.12 | 339.68 |
| mo076 | h | Ouvrier professionnel II/OP peintre. (main-d'œuvre) | 0.180 | 1209.92 | 217.79 |
| % | % | Frais de chantier des unités d'ouvrage | 2 % | 2566.69 | 51.33 |
|  |  | Coûts directs |  |  | 2618.02 |
