# Réparation d'une fissure dans un revêtement en mortier, avec du mastic élastique

- Propriété du fichier: CYPE INGENIEROS, S.A.
- Format: FIEBDC-3/2002
- Zone géographique: Côte d'Ivoire
- Devise: XOF
- Coûts indirects: 3.00 %
- Frais généraux: 13.00 %
- Bénéfice: 6.00 %
- TVA: 18.00 %

## E Enveloppe et finition extérieure

### EA Nettoyage, préparation et réparation

#### EAR Réparation

**EAR050** m Réparation d'une fissure dans un revêtement en mortier, avec du mastic élastique.
Réparation d'une fissure dans un revêtement en mortier sur le parement horizontal extérieur par scellement avec mastic à base de polyuréthane, en introduisant par pression le produit dans la fissure avec une spatule. Comprend l'ouverture de la fissure en forme de V par piquage des bords avec une truelle, la suppression du matériau lâche et non consolidé, le nettoyage à sec avec une brosse, le ponçage pour éliminer les imperfections, le retrait et le chargement manuel des décombres dans le camion ou la benne.
Inclut: Préparation de la fissure. Application du mastic. Ponçage. Nettoyage des restes d'ouvrage. Chargement des décombres dans le camion ou la benne.
Critère pour le métré: Longueur mesurée selon documentation graphique du Projet.
Critère pour le mémoire: On mesurera la longueur réellement exécutée selon les spécifications du Projet.

| Code | U | Désignation | Quantité | Prix | Montant |
|---|---|---|---|---|---|
| mt15dag506b | U | Cartouche de 300 cm³ de mastic monocomposant à base de polyuréthane, couleur blanche, avec dureté Shore A approchée de 20, selon NF EN ISO 868 et élongation à la rupture >= 400%, selon NF EN ISO 8339. (matériau) | 0.800 | 9490.39 | 7592.31 |
| mo038 | h | Compagnon professionnel III/CP2 peintre. (main-d'œuvre) | 0.192 | 1887.12 | 362.33 |
| mo076 | h | Ouvrier professionnel II/OP peintre. (main-d'œuvre) | 0.192 | 1209.92 | 232.30 |
| % | % | Frais de chantier des unités d'ouvrage | 2 % | 8186.94 | 163.74 |
|  |  | Coûts directs |  |  | 8350.68 |
