# Rénovation du revêtement extérieur de façade en tôle métallique

- Propriété du fichier: CYPE INGENIEROS, S.A.
- Format: FIEBDC-3/2002
- Zone géographique: Côte d'Ivoire
- Devise: XOF
- Coûts indirects: 3.00 %
- Frais généraux: 13.00 %
- Bénéfice: 6.00 %
- TVA: 18.00 %

## E Enveloppe et finition extérieure

### EA Nettoyage, préparation et réparation

#### EAR Réparation

**EAR120** m² Rénovation du revêtement extérieur de façade en tôle métallique.
Rénovation du revêtement extérieur de façade en tôle métallique, via l'application manuelle de deux couches de revêtement élastique anticorrosion à base de copolymères acryliques en dispersion aqueuse, couleur blanche, finition satinée, texture lisse, (rendement: 0,143 l/m² chaque couche), application préalable d'une couche de revêtement élastique anticorrosion à base de copolymères acryliques en dispersion aqueuse, couleur blanche, finition mate, texture lisse, (rendement: 0,2 l/m²). Comprend le détergent alcalin, pour supprimer les restes de saleté et la solution d'acide chlorydrique diluée dans l'eau à dix pour cent, pour éliminer les taches d'oxyde présentes sur la surface support.
Inclut: Préparation et nettoyage du support. Application de la couche de fond. Application de deux couches de finition.
Critère pour le métré: Surface résultant du développement des tôles métalliques qui composent le bardage, selon documentation graphique du Projet.
Critère pour le mémoire: On mesurera la surface réellement exécutée selon les spécifications du Projet, résultant du développement des tôles métalliques qui composent le bardage.

| Code | U | Désignation | Quantité | Prix | Montant |
|---|---|---|---|---|---|
| mt27tth030a | l | Détergent alcalin, incolore. (matériau) | 0.200 | 7969.63 | 1593.93 |
| mt27pfj120 | l | Solution d'acide chlorydrique diluée dans l'eau à dix pour cent. (matériau) | 0.090 | 4228.13 | 380.53 |
| mt27pir090a | l | Revêtement élastique anticorrosion, couleur blanche, finition mate, texture lisse, à base de copolymères acryliques en dispersion aqueuse, dioxyde de titane, pigments de type "extenseur" sélectionnés et pigments anticorrosion, exempt de plomb et de chromates, antimoisissure, autonettoyant et avec résistance aux rayons UV, à appliquer au pistolet. (matériau) | 0.200 | 11893.74 | 2378.75 |
| mt27pir095a | l | Revêtement élastique anticorrosion, couleur blanche, finition satinée, texture lisse, à base de copolymères acryliques en dispersion aqueuse, dioxyde de titane, pigments de type "extenseur" sélectionnés et pigments anticorrosion, exempt de plomb et de chromates, antimoisissure, autonettoyant et avec résistance aux rayons UV, à appliquer à la brosse, au rouleau ou au pistolet. (matériau) | 0.286 | 17635.55 | 5043.77 |
| mq08lch020c | h | Équipement de jet d'eau à pression, avec adaptateur pour lance d'eau. (matériel) | 0.227 | 2840.51 | 644.80 |
| mq07ple010bg | U | Location par jour de nacelle élévatrice à bras articulé, moteur diesel, de 16 m de hauteur maximale de travail, y compris la maintenance et l'assurance de responsabilité civile. (matériel) | 0.012 | 60521.89 | 726.26 |
| op00dec010 |  | Décapeur. | 1.000 | 0.00 | 0.00 |
| op00tal020 |  | Malaxeur électrique. | 1.000 | 0.00 | 0.00 |
| mo038 | h | Compagnon professionnel III/CP2 peintre. (main-d'œuvre) | 1.369 | 1887.12 | 2583.47 |
| mo076 | h | Ouvrier professionnel II/OP peintre. (main-d'œuvre) | 1.369 | 1209.92 | 1656.38 |
| % | % | Frais de chantier des unités d'ouvrage | 2 % | 15007.89 | 300.16 |
|  |  | Coûts directs |  |  | 15308.05 |
