# Imperméabilisation de coursives et de balcons, avec des membranes bitumineuses

- Propriété du fichier: CYPE INGENIEROS, S.A.
- Format: FIEBDC-3/2002
- Zone géographique: Côte d'Ivoire
- Devise: XOF
- Coûts indirects: 3.00 %
- Frais généraux: 13.00 %
- Bénéfice: 6.00 %
- TVA: 18.00 %

## E Enveloppe et finition extérieure

### EE Étanchéité: imperméabilisations

#### EEE Éléments en saillie

**EEE010** m² Imperméabilisation de coursives et de balcons, avec des membranes bitumineuses.
Imperméabilisation de coursives et de balcons, avec membrane en bitume modifié par élastomère SBS, LBM(SBS)-40-FP, avec une armature de feutre de polyester non tissé de 160 g/m², de surface non protégée, fixée avec émulsion bitumineuse anionique avec charges au support de mortier de ciment CEM II/B-P 32,5 N type M-5, confectionné sur chantier avec 250 kg/m³ de ciment et une proportion en volume 1/6, avec épaisseur moyenne de 4 cm et pente de 1% à 5%, finition talochée, et protégée avec couche séparatrice.
Critère d'évaluation économique: Le prix ne comprend ni la couche séparatrice ni le revêtement de sol.
Inclut: Nettoyage du plancher. Coulage du mortier et talochage de celui-ci. Mise en place de l'imperméabilisation. Résolution des points singuliers.
Critère pour le métré: Surface mesurée en projection horizontale, selon documentation graphique du Projet, à partir des faces intérieures des parapets ou des acrotères qui la délimitent.
Critère pour le mémoire: On mesurera, en projection horizontale, la surface réellement exécutée selon les spécifications du Projet, à partir des faces intérieures des parapets ou des acrotères qui la délimitent.

| Code | U | Désignation | Quantité | Prix | Montant |
|---|---|---|---|---|---|
| mt09mor010c | m³ | Mortier de ciment CEM II/B-P 32,5 N type M-5, confectionné sur site avec 250 kg/m³ de ciment et une proportion en volume 1/6. (matériau) | 0.040 | 81077.33 | 3243.09 |
| mt14iea020c | kg | Émulsion bitumineuse anionique avec charges. (matériau) | 0.300 | 2788.88 | 836.66 |
| mt14lba010g | m² | Membrane en bitume modifié par élastomère SBS, LBM(SBS)-40-FP, de 3,5 mm d'épaisseur, masse nominale 4 kg/m², avec une armature de feutre de polyester non tissé de 160 g/m², de surface non protégée. Selon NF EN 13707. (matériau) | 1.100 | 5856.64 | 6442.30 |
| op00sop010 |  | Chalumeau pour soudure de membranes bitumineuses. | 1.000 | 0.00 | 0.00 |
| mo029 | h | Compagnon professionnel III/CP2 poseur de membranes d'étanchéité. (main-d'œuvre) | 0.456 | 1887.12 | 860.53 |
| mo067 | h | Ouvrier professionnel II/OP poseur de membranes d'étanchéité. (main-d'œuvre) | 0.456 | 1209.92 | 551.72 |
| % | % | Frais de chantier des unités d'ouvrage | 2 % | 11934.30 | 238.69 |
|  |  | Coûts directs |  |  | 12172.99 |
