# Isolation thermique des abouts de plancher et des poteaux de façade, avec revêtement en liège

- Propriété du fichier: CYPE INGENIEROS, S.A.
- Format: FIEBDC-3/2002
- Zone géographique: Côte d'Ivoire
- Devise: XOF
- Coûts indirects: 3.00 %
- Frais généraux: 13.00 %
- Bénéfice: 6.00 %
- TVA: 18.00 %

## E Enveloppe et finition extérieure

### EI Isolations extérieures

#### EIT Ponts thermiques

**EIT050** m² Isolation thermique des abouts de plancher et des poteaux de façade, avec revêtement en liège.
Isolation thermique des abouts de plancher et des poteaux compris dans l'épaisseur de la façade, constituée de deux couches de revêtement en liège renforcé avec des fibres de verre, de 2,4 mm d'épaisseur totale, application manuelle, application préalable d'impression acrylique, régulant l'absorption.
Inclut: Préparation de la surface support. Application de la couche d'apprêt. Préparation du revêtement. Application du revêtement.
Critère pour le métré: Surface mesurée selon documentation graphique du Projet.
Critère pour le mémoire: On mesurera la surface réellement exécutée selon les spécifications du Projet.

| Code | U | Désignation | Quantité | Prix | Montant |
|---|---|---|---|---|---|
| mt28rsu005b | l | Impression acrylique, régulant l'absorption, pour utilisation à l'intérieur ou à l'extérieur. (matériau) | 0.040 | 4681.34 | 187.25 |
| mt28rsu030b | kg | Revêtement en liège renforcé avec des fibres de verre, pour utilisation à l'intérieur ou à l'extérieur, à base de copolymères acryliques, liège et fibres de verre, conductivité thermique 0,059 W/(mK), densité 1060 kg/m³, respirante, perméable à la vapeur d'eau; selon NF EN 1504-2. (matériau) | 2.880 | 6405.74 | 18448.53 |
| op00tal020 |  | Malaxeur électrique. | 1.000 | 0.00 | 0.00 |
| mo039 | h | Compagnon professionnel III/CP2 enduiseur. (main-d'œuvre) | 0.207 | 1887.12 | 390.63 |
| mo111 | h | Ouvrier d'exécution I/OE2 enduiseur. (main-d'œuvre) | 0.173 | 1202.30 | 208.00 |
| % | % | Frais de chantier des unités d'ouvrage | 2 % | 19234.41 | 384.69 |
|  |  | Coûts directs |  |  | 19619.10 |
