# Porte frigorifique battante, pour séparation des salles

- Propriété du fichier: CYPE INGENIEROS, S.A.
- Format: FIEBDC-3/2002
- Zone géographique: Côte d'Ivoire
- Devise: XOF
- Coûts indirects: 3.00 %
- Frais généraux: 13.00 %
- Bénéfice: 6.00 %
- TVA: 18.00 %

## E Enveloppe et finition extérieure

### EM Menuiseries extérieures

#### EMR Portes pour chambre froide

**EMR030** U Porte frigorifique battante, pour séparation des salles.
Porte frigorifique battante à deux vantaux, pour ouverture de dimensions utiles 1600x2600 mm, pour séparation des salles. VANTAIL: avec châssis en profilé structural en aluminium anodisé avec charnières en PVC va et vient avec ouverture à soufflet jusqu'à 90°, revêtement sur les deux faces de tôle d'acier galvanisé de 0,6 mm d'épaisseur, finition laquée couleur à choisir et âme de mousse de polyisocyanurate, de densité comprise entre 40 et 45 kg/m³ de 40 mm d'épaisseur, avec viseur de méthacrylate, de 663x343 mm, avec cadre de profilés avec rupture de pont thermique et bourrelet flexible avec une alvéole; ACCESSOIRES: serrure avec clé, avec possibilité d'ouverture depuis l'intérieur. Mise en place sur panneau frigorifique.
Inclut: Implantation. Mise en place et fixation de la porte au parement.
Critère pour le métré: Nombre d'unités prévues, selon documentation graphique du Projet.
Critère pour le mémoire: On mesurera le nombre d'unités réellement exécutées selon les spécifications du Projet.

| Code | U | Désignation | Quantité | Prix | Montant |
|---|---|---|---|---|---|
| mt12psa130D | U | Porte frigorifique battante à deux vantaux, pour ouverture de dimensions utiles 1600x2600 mm, pour séparation des salles, avec châssis en profilé structural en aluminium anodisé avec charnières en PVC va et vient avec ouverture à soufflet jusqu'à 90°, revêtement sur les deux faces de tôle d'acier galvanisé de 0,6 mm d'épaisseur, finition laquée couleur à choisir et âme de mousse de polyisocyanurate, de densité comprise entre 40 et 45 kg/m³ de 40 mm d'épaisseur, avec viseur de méthacrylate, de 663x343 mm, avec cadre de profilés avec rupture de pont thermique et bourrelet flexible avec une alvéole, à placer sur panneau frigorifique. (matériau) | 1.050 | 1553416.74 | 1631087.58 |
| mt23var020 | U | Kit de serrure avec clé, avec possibilité d'ouverture depuis l'intérieur, pour porte frigorifique. (matériau) | 1.000 | 223245.52 | 223245.52 |
| op00ato010 |  | Tournevis. | 1.000 | 0.00 | 0.00 |
| op00tal010 |  | Perceuse. | 1.000 | 0.00 | 0.00 |
| mo011 | h | Compagnon professionnel III/CP2 monteur. (main-d'œuvre) | 2.463 | 1939.14 | 4776.10 |
| mo080 | h | Ouvrier professionnel II/OP monteur. (main-d'œuvre) | 2.463 | 1209.92 | 2980.03 |
| % | % | Frais de chantier des unités d'ouvrage | 2 % | 1862089.23 | 37241.78 |
|  |  | Coûts directs |  |  | 1899331.01 |
