# Verrière de plaques translucides, dans couverture plate

- Propriété du fichier: CYPE INGENIEROS, S.A.
- Format: FIEBDC-3/2002
- Zone géographique: Côte d'Ivoire
- Devise: XOF
- Coûts indirects: 3.00 %
- Frais généraux: 13.00 %
- Bénéfice: 6.00 %
- TVA: 18.00 %

## E Enveloppe et finition extérieure

### EM Menuiseries extérieures

#### EMV Verrières

**EMV010** m² Verrière de plaques translucides, dans couverture plate.
Verrière à un pan dans couverture plate, avec plaque en polyméthacrylate de méthyle, de 3 mm d'épaisseur, couleur blanc opale translucide. Comprend les accessoires de fixation des plaques et le silicone neutre oxymique, pour le scellement des joints.
Critère d'évaluation économique: Le prix ne comprend pas la structure support.
Inclut: Mise en place et fixation des plaques. Résolution du périmètre intérieur et extérieur de l'ensemble. Scellement élastique des joints.
Critère pour le métré: Surface du versant mesurée en grandeur réelle, selon documentation graphique du Projet.
Critère pour le mémoire: On mesurera, en grandeur réelle, la surface réellement exécutée selon les spécifications du Projet.

| Code | U | Désignation | Quantité | Prix | Montant |
|---|---|---|---|---|---|
| mt21lpm010b | m² | Plaque en polyméthacrylate de méthyle, de 3 mm d'épaisseur, couleur blanc opale translucide. (matériau) | 1.050 | 35271.10 | 37034.66 |
| mt21lpm020 | m | Kit d'accessoires de fixation, pour plaques en polyméthacrylate de méthyle, dans les verrières, constitué de pièces d'ancrage, éléments d'arrêt, joints d'étanchéité et vis autoformeuses. (matériau) | 0.200 | 1902.66 | 380.53 |
| mt22www050a | U | Cartouche de 300 ml de silicone neutre oxymique, à élasticité permanente et séchage rapide, couleur blanche, intervalle de température de travail de -60 à 150°C, avec résistance aux rayons UV, dureté Shore A approchée de 22, selon NF EN ISO 868 et élongation à la rupture >= 800%, selon NF EN ISO 8339. (matériau) | 0.200 | 3999.82 | 799.96 |
| mo011 | h | Compagnon professionnel III/CP2 monteur. (main-d'œuvre) | 0.176 | 1939.14 | 341.29 |
| mo080 | h | Ouvrier professionnel II/OP monteur. (main-d'œuvre) | 0.176 | 1209.92 | 212.95 |
| % | % | Frais de chantier des unités d'ouvrage | 2 % | 38769.39 | 775.39 |
|  |  | Coûts directs |  |  | 39544.78 |
