# Réparation des fissures sur un parement extérieur enduit

- Propriété du fichier: CYPE INGENIEROS, S.A.
- Format: FIEBDC-3/2002
- Zone géographique: Côte d'Ivoire
- Devise: XOF
- Coûts indirects: 3.00 %
- Frais généraux: 13.00 %
- Bénéfice: 6.00 %
- TVA: 18.00 %

## E Enveloppe et finition extérieure

### EN Enduits traditionnels et stucs

#### ENR Réparations

**ENR010** m² Réparation des fissures sur un parement extérieur enduit.
Réparation des fissures sur le parement vertical extérieur, enduit avec du mortier de ciment, par piquage du revêtement avec des moyens manuels, application de mortier de ciment M-5 à vue avec finition superficielle rugueuse, pour servir de base à un futur revêtement, renforcé avec maille en fibre de verre tissée, avec imprégnation en PVC, de 10x10 mm de vide de maille, anti-alcalin, de 115 à 125 g/m² et 500 µm d'épaisseur. Comprend le nettoyage préalable de la surface à réparer, les révisions, le séchage, le nettoyage final, le retrait, l'entassement et le chargement manuel des décombres dans le camion ou la benne.
Inclut: Nettoyage préalable de la surface à réparer. Piquage manuel. Application de mortier. Mise en place de la maille. Finition superficielle. Séchage. Nettoyage final. Chargement des décombres dans le camion ou la benne.
Critère pour le métré: Surface mesurée selon documentation graphique du Projet.
Critère pour le mémoire: On mesurera la surface réellement exécutée selon les spécifications du Projet.

| Code | U | Désignation | Quantité | Prix | Montant |
|---|---|---|---|---|---|
| mt09mor010c | m³ | Mortier de ciment CEM II/B-P 32,5 N type M-5, confectionné sur site avec 250 kg/m³ de ciment et une proportion en volume 1/6. (matériau) | 0.015 | 81077.33 | 1216.16 |
| mt09var030a | m² | Maille en fibre de verre tissée, avec imprégnation en PVC, de 10x10 mm de vide de maille, anti-alcalin, de 115 à 125 g/m² et 500 µm d'épaisseur, pour armer des enduits traditionnels, enduits de ciment et mortiers. (matériau) | 1.050 | 1089.94 | 1144.44 |
| op00tal020 |  | Malaxeur électrique. | 1.000 | 0.00 | 0.00 |
| mo020 | h | Compagnon professionnel III/CP2 construction. (main-d'œuvre) | 0.554 | 1887.12 | 1045.46 |
| mo113 | h | Ouvrier d'exécution I/OE1 construction. (main-d'œuvre) | 0.992 | 1164.21 | 1154.90 |
| % | % | Frais de chantier des unités d'ouvrage | 2 % | 4560.96 | 91.22 |
|  |  | Coûts directs |  |  | 4652.18 |
