# Couche de protection en galets, en toiture terrasse

- Propriété du fichier: CYPE INGENIEROS, S.A.
- Format: FIEBDC-3/2002
- Zone géographique: Côte d'Ivoire
- Devise: XOF
- Coûts indirects: 3.00 %
- Frais généraux: 13.00 %
- Bénéfice: 6.00 %
- TVA: 18.00 %

## E Enveloppe et finition extérieure

### ET Couvertures de toitures terrasses

#### ETI Points singuliers

**ETI370** m² Couche de protection en galets, en toiture terrasse.
Couche de protection de galets lavés, de granulométrie comprise entre 16 et 32 mm, avec une épaisseur moyenne de 10 cm, en toiture terrasse, avec une pente de 1% à 5%.
Inclut: Coulage et extension de la couche de protection de granulats.
Critère pour le métré: Surface mesurée selon documentation graphique du Projet.
Critère pour le mémoire: On mesurera la surface réellement exécutée selon les spécifications du Projet.

| Code | U | Désignation | Quantité | Prix | Montant |
|---|---|---|---|---|---|
| mt01arc010 | t | Galets lavés, de granulométrie comprise entre 16 et 32 mm. (matériau) | 0.195 | 13761.22 | 2683.44 |
| mo020 | h | Compagnon professionnel III/CP2 construction. (main-d'œuvre) | 0.087 | 1887.12 | 164.18 |
| mo113 | h | Ouvrier d'exécution I/OE1 construction. (main-d'œuvre) | 0.173 | 1164.21 | 201.41 |
| % | % | Frais de chantier des unités d'ouvrage | 2 % | 3049.03 | 60.98 |
|  |  | Coûts directs |  |  | 3110.01 |
