# Panneau structural en bois, pour support continu de couverture en toiture inclinée

- Propriété du fichier: CYPE INGENIEROS, S.A.
- Format: FIEBDC-3/2002
- Zone géographique: Côte d'Ivoire
- Devise: XOF
- Coûts indirects: 3.00 %
- Frais généraux: 13.00 %
- Bénéfice: 6.00 %
- TVA: 18.00 %

## E Enveloppe et finition extérieure

### EU Couvertures de toitures inclinées

#### EUF Supports de couverture

**EUF010** m² Panneau structural en bois, pour support continu de couverture en toiture inclinée.
Panneau structural OSB de lamelles de bois minces, longues et orientées, pour usage en milieu humide, classe OSB/3, selon NF EN 300, de 18 mm d'épaisseur, avec bords droits, fixé mécaniquement sur la structure porteuse en bois; pour support continu de couverture en toiture inclinée. Comprend les vis à tête fraisée, d'acier au carbone, avec traitement superficiel à base de résine époxy.
Inclut: Implantation. Découpe des pièces. Fixation mécanique des pièces au support.
Critère pour le métré: Surface du versant mesurée en grandeur réelle, selon documentation graphique du Projet.
Critère pour le mémoire: On mesurera, en grandeur réelle, la surface réellement exécutée selon les spécifications du Projet.

| Code | U | Désignation | Quantité | Prix | Montant |
|---|---|---|---|---|---|
| mt07tdm040d | m² | Panneau structural OSB de lamelles de bois minces, longues et orientées, pour usage en milieu humide, classe OSB/3, selon NF EN 300, de 18 mm d'épaisseur, avec bords droits, Euroclasse D-s2, d0 de réaction au feu, selon NF EN 13501-1, classe E1 en émission de formaldéhyde, selon NF EN 13986. (matériau) | 1.050 | 7099.95 | 7454.95 |
| mt07emr118ga | U | Vis à tête fraisée, de 4,5 mm de diamètre et 50 mm de longueur, d'acier au carbone, avec traitement superficiel à base de résine époxy, pour les classes de service 1, 2 et 3 selon NF EN 1995-1-1. (matériau) | 5.000 | 139.26 | 696.30 |
| op00cla010 |  | Cloueuse pneumatique. | 1.000 | 0.00 | 0.00 |
| op00cep010 |  | Varlope. | 1.000 | 0.00 | 0.00 |
| mo017 | h | Compagnon professionnel III/CP2 menuisier bois. (main-d'œuvre) | 0.212 | 1914.41 | 405.85 |
| mo058 | h | Ouvrier professionnel II/OP menuisier bois. (main-d'œuvre) | 0.212 | 1217.40 | 258.09 |
| % | % | Frais de chantier des unités d'ouvrage | 2 % | 8815.19 | 176.30 |
|  |  | Coûts directs |  |  | 8991.49 |
