# Avant-toit décoratif

- Propriété du fichier: CYPE INGENIEROS, S.A.
- Format: FIEBDC-3/2002
- Zone géographique: Côte d'Ivoire
- Devise: XOF
- Coûts indirects: 3.00 %
- Frais généraux: 13.00 %
- Bénéfice: 6.00 %
- TVA: 18.00 %

## E Enveloppe et finition extérieure

### EU Couvertures de toitures inclinées

#### EUV Avant-toit

**EUV010** m Avant-toit décoratif.
Avant-toit décoratif, constitué de modillons préfabriqués en béton de 90x7x10 cm, couleur blanche, posés avec du mortier de ciment, confectionné sur chantier, avec adjuvant hydrofuge, dosage 1:3 avec une séparation de 50 cm, panneaux creux en terre cuite à rainure et languette de 50x20x4 cm et dalle de compression de 3 cm d'épaisseur avec le même mortier.
Critère d'évaluation économique: Le prix ne comprend pas le garnissage des tuiles de l'avant-toit.
Inclut: Implantation et tracé sur le plancher des éléments composant l'avant-toit. Pose des modillons. Réalisation d'un panneau. Coulage, extension et réglage de la couche de mortier de régularisation.
Critère pour le métré: Longueur du bord versant, mesurée à sa face extérieure, selon documentation graphique du Projet.
Critère pour le mémoire: On mesurera, par son plus grand développement linéaire, la longueur réellement exécutée selon les spécifications du Projet.

| Code | U | Désignation | Quantité | Prix | Montant |
|---|---|---|---|---|---|
| mt13anh010b | U | Modillon préfabriqué en béton, 90x7x10 cm, couleur blanche. (matériau) | 1.000 | 2782.11 | 2782.11 |
| mt04lcg010a | U | Brique creuse en terre cuite (súper mahón), à revêtir, 50x20x4 cm, pour utilisation en maçonnerie protégée (pièce en P), densité 845 kg/m³, selon NF EN 771-1. (matériau) | 4.000 | 288.20 | 1152.80 |
| mt08aaa010a | m³ | Eau. (matériau) | 0.010 | 1054.78 | 10.55 |
| mt01arg005a | t | Sable de carrière, pour mortier confectionné sur le chantier. (matériau) | 0.074 | 11441.20 | 846.65 |
| mt08cem000a | kg | Ciment gris en sacs. (matériau) | 22.500 | 76.65 | 1724.63 |
| mt08adt010 | kg | Adjuvant hydrofuge pour imperméabilisation des mortiers ou des bétons. (matériau) | 0.450 | 843.82 | 379.72 |
| mq06hor010 | h | Bétonnière électrique avec une capacité de gâchage de 160 l. (matériel) | 0.046 | 1618.08 | 74.43 |
| mo020 | h | Compagnon professionnel III/CP2 construction. (main-d'œuvre) | 0.924 | 1887.12 | 1743.70 |
| mo077 | h | Ouvrier professionnel II/OP construction. (main-d'œuvre) | 1.386 | 1209.92 | 1676.95 |
| % | % | Frais de chantier des unités d'ouvrage | 2 % | 10391.54 | 207.83 |
|  |  | Coûts directs |  |  | 10599.37 |
