# Pièces spéciales pour toiture inclinée de zinc

- Propriété du fichier: CYPE INGENIEROS, S.A.
- Format: FIEBDC-3/2002
- Zone géographique: Côte d'Ivoire
- Devise: XOF
- Coûts indirects: 3.00 %
- Frais généraux: 13.00 %
- Bénéfice: 6.00 %
- TVA: 18.00 %

## E Enveloppe et finition extérieure

### EU Couvertures de toitures inclinées

#### EUZ Bacs en zinc

**EUZ030** U Pièces spéciales pour toiture inclinée de zinc.
Chatière de ventilation demi-ronde, en zinc, finition prépatinée, couleur grise, selon NF EN 14783, de 0,70 mm d'épaisseur, 250 mm de largeur et 260 mm de longueur, surface des ouvertures de ventilation de 85 cm², pour toiture inclinée. Mise en place: par soudure.
Inclut: Implantation et mise en place des pièces spéciales. Fixation par soudure.
Critère pour le métré: Nombre d'unités prévues, selon documentation graphique du Projet.
Critère pour le mémoire: On mesurera le nombre d'unités réellement exécutées selon les spécifications du Projet.

| Code | U | Désignation | Quantité | Prix | Montant |
|---|---|---|---|---|---|
| mt42sva930e | U | Chatière de ventilation demi-ronde, en zinc, finition prépatinée, couleur grise, selon NF EN 14783, de 0,7 mm d'épaisseur, 250 mm de largeur et 260 mm de longueur, surface des ouvertures de ventilation de 85 cm², pour toiture inclinée, à placer sur site par soudure. (matériau) | 1.000 | 59684.35 | 59684.35 |
| mq08sol020 | h | Équipement et éléments auxiliaires pour soudure électrique. (matériel) | 0.012 | 1605.89 | 19.27 |
| mo019 | h | Compagnon professionnel III/CP2 soudeur. (main-d'œuvre) | 0.012 | 1911.85 | 22.94 |
| mo051 | h | Compagnon professionnel III/CP2 monteur de parois industrielles. (main-d'œuvre) | 0.231 | 1939.14 | 447.94 |
| mo098 | h | Ouvrier professionnel II/OP monteur de parois industrielles. (main-d'œuvre) | 0.115 | 1209.92 | 139.14 |
| % | % | Frais de chantier des unités d'ouvrage | 2 % | 60313.64 | 1206.27 |
|  |  | Coûts directs |  |  | 61519.91 |
