# Film de sécurité, sur le vitrage de façade

- Propriété du fichier: CYPE INGENIEROS, S.A.
- Format: FIEBDC-3/2002
- Zone géographique: Côte d'Ivoire
- Devise: XOF
- Coûts indirects: 3.00 %
- Frais généraux: 13.00 %
- Bénéfice: 6.00 %
- TVA: 18.00 %

## E Enveloppe et finition extérieure

### EV Vitrages

#### EVF Films pour vitres

**EVF020** m² Film de sécurité, sur le vitrage de façade.
Film viscoélastique adhésif, transparent, de sécurité, de 101x100 cm et 100 µm d'épaisseur, à base de polyester et adhésif acrylique, avec revêtement superficiel, à haute résistance à l'impact et aux rayures, appliqué sur la face intérieure du vitrage de façade. Comprend la solution savonneuse, pour le nettoyage de la surface du vitrage et la mise en place des films adhésifs.
Inclut: Nettoyage de la surface du verre. Humectage, par arrosage, des surfaces à adhérer. Application et extension de la membrane, par pression avec une raclette. Nettoyage et séchage de la surface.
Critère pour le métré: Surface mesurée selon documentation graphique du Projet.
Critère pour le mémoire: On mesurera la surface réellement exécutée selon les spécifications du Projet.

| Code | U | Désignation | Quantité | Prix | Montant |
|---|---|---|---|---|---|
| mt21lmc030a | l | Liquide nettoyeur à base de solution savonneuse à 6% de teneur en eau, à appliquer avec un pulvérisateur, pour le nettoyage de la surface du vitrage et la mise en place des films adhésifs. (matériau) | 0.150 | 191.94 | 28.79 |
| mt21lmc015a | m² | Film viscoélastique adhésif, transparent, de sécurité, de 101x100 cm et 100 µm d'épaisseur, à base de polyester et adhésif acrylique, avec revêtement superficiel, à haute résistance à l'impact et aux rayures, pour application sur la face intérieure du vitrage, comme protection face à la casse spontanée de la vitre et face aux actes de vandalisme. (matériau) | 1.050 | 18045.68 | 18947.96 |
| op00pul010 |  | Sac à dos pulvérisateur. | 1.000 | 0.00 | 0.00 |
| mo055 | h | Compagnon professionnel III/CP2 vitrier. (main-d'œuvre) | 0.096 | 2008.21 | 192.79 |
| mo110 | h | Ouvrier professionnel II/OP vitrier. (main-d'œuvre) | 0.096 | 1286.47 | 123.50 |
| % | % | Frais de chantier des unités d'ouvrage | 2 % | 19293.04 | 385.86 |
|  |  | Coûts directs |  |  | 19678.90 |
