# Pose d'un petit élément sur maçonnerie de briques

- Propriété du fichier: CYPE INGENIEROS, S.A.
- Format: FIEBDC-3/2002
- Zone géographique: Côte d'Ivoire
- Devise: XOF
- Coûts indirects: 3.00 %
- Frais généraux: 13.00 %
- Bénéfice: 6.00 %
- TVA: 18.00 %

## F Aménagements et finitions

### FB Travaux généraux de maçonnerie

#### FBP Pose

**FBP010** U Pose d'un petit élément sur maçonnerie de briques.
Pose d'un petit élément sur maçonnerie de brique perforée en terre cuite, avec pâte de plâtre B1.
Inclut: Implantation. Réalisation d'ouvertures pour encastrer les ancrages. Bouchage des trous.
Critère pour le métré: Nombre d'unités prévues, selon documentation graphique du Projet.
Critère pour le mémoire: On mesurera le nombre d'unités réellement exécutées selon les spécifications du Projet.

| Code | U | Désignation | Quantité | Prix | Montant |
|---|---|---|---|---|---|
| mt09pye010b | m³ | Pâte de plâtre de construction B1, selon NF EN 13279-1. (matériau) | 0.001 | 104423.11 | 104.42 |
| mo020 | h | Compagnon professionnel III/CP2 construction. (main-d'œuvre) | 0.247 | 1887.12 | 466.12 |
| mo113 | h | Ouvrier d'exécution I/OE1 construction. (main-d'œuvre) | 0.185 | 1164.21 | 215.38 |
| % | % | Frais de chantier des unités d'ouvrage | 2 % | 785.92 | 15.72 |
|  |  | Coûts directs |  |  | 801.64 |
