# Porte de placard, en bois

- Propriété du fichier: CYPE INGENIEROS, S.A.
- Format: FIEBDC-3/2002
- Zone géographique: Côte d'Ivoire
- Devise: XOF
- Coûts indirects: 3.00 %
- Frais généraux: 13.00 %
- Bénéfice: 6.00 %
- TVA: 18.00 %

## F Aménagements et finitions

### FK Menuiseries intérieures et meubles

#### FKA Armoires encastrées et placards

**FKA030** U Porte de placard, en bois.
Porte de placard à deux vantaux de 215 cm de hauteur de 50x1,9 cm, de panneau aggloméré, finition en mélamine, couleur blanche; cadre en bois massif; couvre-joints en MDF, avec finition en mélamine couleur blanche sur la face extérieure. Comprend les ferrures d'attache, de fermeture et la poignée sur garniture plaque longue en laiton, couleur noire, finition brillant, série basique.
Inclut: Présentation de la porte. Mise en place, aplomb et nivellement des cadres. Mise en place des éléments de fixation d'encadrements. Mise en place des ferrures d'attache. Mise en place du vantail. Mise en place des ferrures de fermeture. Ajustement final.
Critère pour le métré: Nombre d'unités prévues, selon documentation graphique du Projet.
Critère pour le mémoire: On mesurera le nombre d'unités réellement exécutées selon les spécifications du Projet.

| Code | U | Désignation | Quantité | Prix | Montant |
|---|---|---|---|---|---|
| mt22aap022d | U | Cadre en bois massif, pour porte d'armoire à deux vantaux de 215 cm de hauteur, avec éléments de fixation. (matériau) | 1.000 | 21390.47 | 21390.47 |
| mt22ata015pb | m | Couvre-joint de MDF, avec finition en mélamine, de couleur blanche, 70x10 mm. (matériau) | 7.000 | 1146.67 | 8026.69 |
| mt22pxh040caa | U | Porte d'armoire de panneau aggloméré, finition en mélamine, couleur blanche, 215x50x1,9 cm. (matériau) | 2.000 | 52319.36 | 104638.72 |
| mt23icx020 | U | Charnière invisible clipsable, en acier inoxydable, pour porte d'armoire ou de partie supérieure d'épaisseur supérieure à 15 mm. (matériau) | 6.000 | 1116.23 | 6697.38 |
| mt23hcl010aa | U | Jeu de poignée et garniture plaque longue en laiton, couleur noire, finition brillant, série basique, pour porte d'armoire. (matériau) | 2.000 | 6955.21 | 13910.42 |
| mt23ppb050 | U | Aimant de fermeture pour porte d'armoire ou de partie supérieure. (matériau) | 4.000 | 279.06 | 1116.24 |
| mt23ppb031 | U | Vis en laiton 21/35 mm. (matériau) | 36.000 | 55.81 | 2009.16 |
| op00cla010 |  | Cloueuse pneumatique. | 1.000 | 0.00 | 0.00 |
| op00gra010 |  | Agrafeuse. | 1.000 | 0.00 | 0.00 |
| op00sie010 |  | Scie sauteuse. | 1.000 | 0.00 | 0.00 |
| op00cep010 |  | Varlope. | 1.000 | 0.00 | 0.00 |
| op00ato010 |  | Tournevis. | 1.000 | 0.00 | 0.00 |
| op00tro010 |  | Scie à tronçonner. | 1.000 | 0.00 | 0.00 |
| mo017 | h | Compagnon professionnel III/CP2 menuisier bois. (main-d'œuvre) | 1.411 | 1914.41 | 2701.23 |
| mo058 | h | Ouvrier professionnel II/OP menuisier bois. (main-d'œuvre) | 1.411 | 1217.40 | 1717.75 |
| % | % | Frais de chantier des unités d'ouvrage | 2 % | 162208.06 | 3244.16 |
|  |  | Coûts directs |  |  | 165452.22 |
