# Coffre fort

- Propriété du fichier: CYPE INGENIEROS, S.A.
- Format: FIEBDC-3/2002
- Zone géographique: Côte d'Ivoire
- Devise: XOF
- Coûts indirects: 3.00 %
- Frais généraux: 13.00 %
- Bénéfice: 6.00 %
- TVA: 18.00 %

## F Aménagements et finitions

### FK Menuiseries intérieures et meubles

#### FKC Coffres forts

**FKC010** U Coffre fort.
Fourniture et installation en surface de coffre fort domestique, avec serrure avec clé à gorges, couleur bleue, de 400x400x300 mm de dimensions extérieures, 390x392x245 mm de dimensions intérieures, 8,0 mm d'épaisseur de la porte et 4,0 mm d'épaisseur des parois.
Inclut: Implantation. Mise en place du coffre fort.
Critère pour le métré: Nombre d'unités prévues, selon documentation graphique du Projet.
Critère pour le mémoire: On mesurera le nombre d'unités réellement mises en place selon les spécifications du Projet.

| Code | U | Désignation | Quantité | Prix | Montant |
|---|---|---|---|---|---|
| mt41btv605eci | U | Coffre fort domestique à installer en surface, avec serrure avec clé à gorges, couleur bleue, de 400x400x300 mm de dimensions extérieures, 390x392x245 mm de dimensions intérieures, 8 mm d'épaisseur de la porte et 4 mm d'épaisseur des parois, avec illumination intérieur avec led. (matériau) | 1.000 | 280528.29 | 280528.29 |
| mo011 | h | Compagnon professionnel III/CP2 monteur. (main-d'œuvre) | 0.897 | 1939.14 | 1739.41 |
| mo080 | h | Ouvrier professionnel II/OP monteur. (main-d'œuvre) | 0.897 | 1209.92 | 1085.30 |
| mo020 | h | Compagnon professionnel III/CP2 construction. (main-d'œuvre) | 1.445 | 1887.12 | 2726.89 |
| mo077 | h | Ouvrier professionnel II/OP construction. (main-d'œuvre) | 1.445 | 1209.92 | 1748.33 |
| % | % | Frais de chantier des unités d'ouvrage | 2 % | 287828.22 | 5756.56 |
|  |  | Coûts directs |  |  | 293584.78 |
