# Coffre fort

- Propriété du fichier: CYPE INGENIEROS, S.A.
- Format: FIEBDC-3/2002
- Zone géographique: Côte d'Ivoire
- Devise: XOF
- Coûts indirects: 3.00 %
- Frais généraux: 13.00 %
- Bénéfice: 6.00 %
- TVA: 18.00 %

## F Aménagements et finitions

### FK Menuiseries intérieures et meubles

#### FKC Coffres forts

**FKC010** U Coffre fort.
Fourniture et installation encastrée de coffre fort domestique, avec serrure avec clavier électronique, avec retard programmable et code d'urgence, serrure d'urgence de sécurité avec clé à gorges et 6 orifices de fixation de 12 mm de diamètre, couleur bleue, de 440x400x300 mm de dimensions extérieures, 300x360x245 mm de dimensions intérieures, 8,0 mm d'épaisseur de la porte et 4,0 mm d'épaisseur des parois. Comprend les barres à haute adhérence de 6 mm de diamètre d'acier NF EN 10080 Fe E 500 et le treillis soudé 150x300 mm et Ø 8,0-7,0 mm en acier FE E 500 pour l'ancrage du coffre fort au parement, le mortier de ciment pour le remplissage du trou de réservation autour du coffre fort, l'impression transparente à base de polyuréthane, pour mastics acryliques sur surfaces poreuses et le silicone neutre oxymique pour le scellement des joints.
Critère d'évaluation économique: Le prix comprend les travaux auxiliaires de maçonnerie, mais il ne comprend pas la formation du trou de réservation.
Inclut: Préparation du trou de réservation. Préparation du coffre fort. Ancrage du coffre fort au parement. Remplissage du trou de réservation autour du coffre fort avec du mortier. Réalisation des arrêts. Scellement des joints.
Critère pour le métré: Nombre d'unités prévues, selon documentation graphique du Projet.
Critère pour le mémoire: On mesurera le nombre d'unités réellement mises en place selon les spécifications du Projet.

| Code | U | Désignation | Quantité | Prix | Montant |
|---|---|---|---|---|---|
| mt41btv605Ljr | U | Coffre fort domestique à encastrer, avec serrure avec clavier électronique, avec retard programmable et code d'urgence, serrure d'urgence de sécurité avec clé à gorges et 6 orifices de fixation de 12 mm de diamètre, couleur bleue, de 440x400x300 mm de dimensions extérieures, 300x360x245 mm de dimensions intérieures, 8 mm d'épaisseur de la porte et 4 mm d'épaisseur des parois, avec illumination intérieur avec led. (matériau) | 1.000 | 243616.67 | 243616.67 |
| mt07aco055e | kg | Barres en acier haute adhérence, Fe E 500, de divers diamètres. (matériau) | 10.000 | 729.61 | 7296.10 |
| mt07ame100ggh | m² | Treillis soudé 150x300 mm, fils porteurs de 8 mm de diamètre et fils de répartition de 7 mm de diamètre, en acier Fe E 500. (matériau) | 10.000 | 2809.38 | 28093.80 |
| mt09mif010ka | t | Mortier industriel pour maçonnerie, de ciment, couleur grise, avec adjuvant hydrofuge, catégorie M-10 (résistance à la compression 10 N/mm²), fourni en sacs, selon NF EN 998-2. (matériau) | 0.050 | 46396.21 | 2319.81 |
| mt22www070a | l | Impression transparente à base de polyuréthane, pour mastics acryliques sur surfaces poreuses. (matériau) | 0.002 | 19618.55 | 39.24 |
| mt22www050a | U | Cartouche de 300 ml de silicone neutre oxymique, à élasticité permanente et séchage rapide, couleur blanche, intervalle de température de travail de -60 à 150°C, avec résistance aux rayons UV, dureté Shore A approchée de 22, selon NF EN ISO 868 et élongation à la rupture >= 800%, selon NF EN ISO 8339. (matériau) | 0.002 | 3999.82 | 8.00 |
| mo011 | h | Compagnon professionnel III/CP2 monteur. (main-d'œuvre) | 1.477 | 1939.14 | 2864.11 |
| mo080 | h | Ouvrier professionnel II/OP monteur. (main-d'œuvre) | 1.477 | 1209.92 | 1787.05 |
| mo020 | h | Compagnon professionnel III/CP2 construction. (main-d'œuvre) | 3.666 | 1887.12 | 6918.18 |
| mo077 | h | Ouvrier professionnel II/OP construction. (main-d'œuvre) | 3.666 | 1209.92 | 4435.57 |
| % | % | Frais de chantier des unités d'ouvrage | 2 % | 297378.53 | 5947.57 |
|  |  | Coûts directs |  |  | 303326.10 |
