# Mobilier complet de cuisine avec façade en bois

- Propriété du fichier: CYPE INGENIEROS, S.A.
- Format: FIEBDC-3/2002
- Zone géographique: Côte d'Ivoire
- Devise: XOF
- Coûts indirects: 3.00 %
- Frais généraux: 13.00 %
- Bénéfice: 6.00 %
- TVA: 18.00 %

## F Aménagements et finitions

### FK Menuiseries intérieures et meubles

#### FKM Meubles de cuisine

**FKM040** U Mobilier complet de cuisine avec façade en bois.
Mobilier complet de cuisine composé de 3,5 m de meubles bas avec socle inférieur et 3,5 m de meubles hauts, réalisé avec des façades de cuisine constituées de panneau contrecollé en bois de pin, classe SWP/2 NS, pour usage en milieu humide, de 19 mm d'épaisseur, avec les bords visibles, finies avec vernis de polyuréthane; montées sur les corps des meubles constitués de noyau de panneau de particules type P2 d'intérieur, pour usage en milieu sec, de 16 mm d'épaisseur, plaque de fond de 6 mm d'épaisseur, avec recouvrement mélaminique finition brillante avec papier décoratif de couleur beige, imprégné avec une résine mélaminique et bords thermoplastiques en ABS. Comprend le montage des tiroirs et des tablettes du même matériau que le corps, les charnières, les pattes réglables pour meubles bas les rails des tiroirs et les autres ferrures de qualité basique, installés dans les corps des meubles et les poignées, les boutons, les systèmes à ouverture automatique, et les autres ferrures de la série basique, fixés sur les façades de cuisine.
Critère d'évaluation économique: Le prix ne comprend le plan de travail, les électroménagers ni l'évier.
Inclut: Implantation de la position et des points de fixation. Mise en place, fixation et nivèlement des corps des meubles. Mise en place et fixation des charnières et des étagères. Mise en place des façades et des tiroirs. Mise en place des poignées en façades et des tiroirs. Mise en place de la plinthe. Nettoyage et enlèvement des restes à la benne.
Critère pour le métré: Nombre d'unités prévues, selon documentation graphique du Projet. Les coins n'ont pas été dupliqués dans le métré de la longueur des façades des meubles hauts et bas.
Critère pour le mémoire: On mesurera le nombre d'unités réellement exécutées selon les spécifications du Projet.

| Code | U | Désignation | Quantité | Prix | Montant |
|---|---|---|---|---|---|
| mt32cue010aga | m | Corps pour meubles bas de cuisine de 58 cm de fond et 70 cm de hauteur, avec noyau de panneau de particules type P2 d'intérieur, pour usage en milieu sec, selon NF EN 312, de 16 mm d'épaisseur, plaque de fond de 6 mm d'épaisseur, avec recouvrement mélaminique finition brillante avec papier décoratif de couleur beige, imprégné avec une résine mélaminique et bords thermoplastiques en ABS. Comprend les tiroirs et les tablettes du même matériau que le corps, les charnières, les pattes réglables pour meubles bas les rails des tiroirs et les autres ferrures de qualité basique. (matériau) | 3.500 | 69494.47 | 243230.65 |
| mt32cue020ama | m | Corps pour meubles hauts de cuisine de 33 cm de fond et 70 cm de hauteur, avec noyau de panneau de particules type P2 d'intérieur, pour usage en milieu sec, selon NF EN 312, de 16 mm d'épaisseur, plaque de fond de 6 mm d'épaisseur, avec recouvrement mélaminique finition brillante avec papier décoratif de couleur beige, imprégné avec une résine mélaminique et bords thermoplastiques en ABS. Comprend étagères du même matériau que le corps, les charnières, les ferrures de suspension et les autres ferrures de qualité basique. (matériau) | 3.500 | 70368.85 | 246290.98 |
| mt32mum120a | m | Façade en bois massif pour meubles bas de cuisine de 70 cm de hauteur, constituée de panneau contrecollé en bois de pin, classe SWP/2 NS, pour usage en milieu humide, selon NF EN 13353, de 19 mm d'épaisseur, avec les bords visibles, finie avec vernis de polyuréthane. Comprend les poignées, les boutons, les systèmes à ouverture automatique, et les autres ferrures de la série basique. (matériau) | 3.500 | 372075.87 | 1302265.55 |
| mt32mum110a | m | Façade en bois massif pour meubles hauts de cuisine de 70 cm de hauteur, constituée de panneau contrecollé en bois de pin, classe SWP/2 NS, pour usage en milieu humide, selon NF EN 13353, de 19 mm d'épaisseur, avec les bords visibles, finie avec vernis de polyuréthane. Comprend les poignées, les boutons, les systèmes à ouverture automatique, et les autres ferrures de la série basique. (matériau) | 3.500 | 372075.87 | 1302265.55 |
| mt32mum121a | m | Plinthe en bois massif pour meubles bas de cuisine, constituée de panneau contrecollé en bois de pin, classe SWP/2 NS, pour usage en milieu humide, selon NF EN 13353, de 19 mm d'épaisseur, avec les bords visibles, finition avec vernis de polyuréthane. Comprend les arrêts. (matériau) | 3.500 | 104181.24 | 364634.34 |
| op00ato010 |  | Tournevis. | 1.000 | 0.00 | 0.00 |
| op00tro010 |  | Scie à tronçonner. | 1.000 | 0.00 | 0.00 |
| op00fre010 |  | Fraiseuse. | 1.000 | 0.00 | 0.00 |
| op00sie010 |  | Scie sauteuse. | 1.000 | 0.00 | 0.00 |
| op00cla010 |  | Cloueuse pneumatique. | 1.000 | 0.00 | 0.00 |
| op00cep010 |  | Varlope. | 1.000 | 0.00 | 0.00 |
| mo017 | h | Compagnon professionnel III/CP2 menuisier bois. (main-d'œuvre) | 7.229 | 1914.41 | 13839.27 |
| mo058 | h | Ouvrier professionnel II/OP menuisier bois. (main-d'œuvre) | 7.229 | 1217.40 | 8800.58 |
| % | % | Frais de chantier des unités d'ouvrage | 2 % | 3481326.92 | 69626.54 |
|  |  | Coûts directs |  |  | 3550953.46 |
