# Pose d'un précadre en bois sur une cloison en maçonnerie

- Propriété du fichier: CYPE INGENIEROS, S.A.
- Format: FIEBDC-3/2002
- Zone géographique: Côte d'Ivoire
- Devise: XOF
- Coûts indirects: 3.00 %
- Frais généraux: 13.00 %
- Bénéfice: 6.00 %
- TVA: 18.00 %

## F Aménagements et finitions

### FK Menuiseries intérieures et meubles

#### FKP Précadres

**FKP020** U Pose d'un précadre en bois sur une cloison en maçonnerie.
Pose d'un précadre en bois sur une cloison en maçonnerie, avec des pattes d'ancrage, avec pâte de plâtre B1, pendant l'exécution de la cloison et avec le revêtement de sol en place, pour fixation postérieure, sur celui-ci, du cadre de la menuiserie extérieure d'entre 2 et 4 m² de surface.
Inclut: Implantation. Nivellement et mise d'aplomb. Fixation définitive du précadre.
Critère pour le métré: Nombre d'unités prévues, selon documentation graphique du Projet.
Critère pour le mémoire: On mesurera le nombre d'unités réellement exécutées selon les spécifications du Projet.

| Code | U | Désignation | Quantité | Prix | Montant |
|---|---|---|---|---|---|
| mt09pye010b | m³ | Pâte de plâtre de construction B1, selon NF EN 13279-1. (matériau) | 0.023 | 104423.11 | 2401.73 |
| mo020 | h | Compagnon professionnel III/CP2 construction. (main-d'œuvre) | 0.432 | 1887.12 | 815.24 |
| mo113 | h | Ouvrier d'exécution I/OE1 construction. (main-d'œuvre) | 0.432 | 1164.21 | 502.94 |
| % | % | Frais de chantier des unités d'ouvrage | 2 % | 3719.91 | 74.40 |
|  |  | Coûts directs |  |  | 3794.31 |
