# Cornière en PVC

- Propriété du fichier: CYPE INGENIEROS, S.A.
- Format: FIEBDC-3/2002
- Zone géographique: Côte d'Ivoire
- Devise: XOF
- Coûts indirects: 3.00 %
- Frais généraux: 13.00 %
- Bénéfice: 6.00 %
- TVA: 18.00 %

## F Aménagements et finitions

### FM Revêtements de murs

#### FMR Réparation

**FMR020** m Cornière en PVC.
Cornières en PVC, avec bord arrondi de 3 mm d'épaisseur, pour la protection des arêtes des revêtements en mortier, appliqués sur parements intérieurs.
Inclut: Implantation. Découpe des pièces. Fixation.
Critère pour le métré: Longueur mesurée selon documentation graphique du Projet.
Critère pour le mémoire: On mesurera la longueur réellement exécutée selon les spécifications du Projet.

| Code | U | Désignation | Quantité | Prix | Montant |
|---|---|---|---|---|---|
| mt28vye050a | m | Cornières en PVC, avec bord arrondi de 3 mm d'épaisseur, pour la protection des arêtes. (matériau) | 1.020 | 1420.65 | 1449.06 |
| mo021 | h | Compagnon professionnel III/CP2 construction pour des travaux de maçonnerie. (main-d'œuvre) | 0.070 | 1887.12 | 132.10 |
| mo114 | h | Ouvrier d'exécution I/OE1 construction pour des travaux de maçonnerie. (main-d'œuvre) | 0.035 | 1164.21 | 40.75 |
| % | % | Frais de chantier des unités d'ouvrage | 2 % | 1621.91 | 32.44 |
|  |  | Coûts directs |  |  | 1654.35 |
