# Émail résistant aux températures élevées, pour radiateurs

- Propriété du fichier: CYPE INGENIEROS, S.A.
- Format: FIEBDC-3/2002
- Zone géographique: Côte d'Ivoire
- Devise: XOF
- Coûts indirects: 3.00 %
- Frais généraux: 13.00 %
- Bénéfice: 6.00 %
- TVA: 18.00 %

## F Aménagements et finitions

### FP Peintures

#### FPE Spéciales métal

**FPE150** U Émail résistant aux températures élevées, pour radiateurs.
Application manuelle de deux couches d'émail synthétique résistant aux hautes températures, couleur blanche, finition satinée; application préalable de deux couches d'impression synthétique antioxydante à séchage rapide, à base de résines alkydes, couleur blanche, finition mat, sur un radiateur à 6 éléments, en fer ou en acier.
Critère d'évaluation économique: Le prix comprend la protection des éléments du contour qui pourraient être affectés pendant les travaux et la résolution des points singuliers.
Inclut: Préparation et nettoyage de la surface support. Application de deux couches d'impression. Application de deux couches de finition.
Critère pour le métré: Nombre d'unités prévues, selon documentation graphique du Projet.
Critère pour le mémoire: On mesurera le nombre d'unités réellement exécutées selon les spécifications du Projet.

| Code | U | Désignation | Quantité | Prix | Montant |
|---|---|---|---|---|---|
| mt27pfi140a | l | Impression synthétique antioxydante à séchage rapide, couleur blanche, finition mat, à base de résines alkydes et pigments antioxydants, de résistance à la corrosion élevée, à appliquer à la brosse ou au pistolet. (matériau) | 0.070 | 9227.90 | 645.95 |
| mt27pac010a | l | Émail synthétique résistant aux hautes températures, couleur blanche, finition satinée, à base de résines alkydes et pigments, exempt de plomb, avec haute résistance aux agents atmosphériques, à appliquer à la brosse, au rouleau ou au pistolet sur surfaces en fer ou en acier soumises à des températures allant jusqu'à 80°C. (matériau) | 0.047 | 21246.38 | 998.58 |
| op00dec010 |  | Décapeur. | 1.000 | 0.00 | 0.00 |
| mo038 | h | Compagnon professionnel III/CP2 peintre. (main-d'œuvre) | 0.281 | 1887.12 | 530.28 |
| mo076 | h | Ouvrier professionnel II/OP peintre. (main-d'œuvre) | 0.026 | 1209.92 | 31.46 |
| % | % | Frais de chantier des unités d'ouvrage | 2 % | 2206.27 | 44.13 |
|  |  | Coûts directs |  |  | 2250.40 |
