# Peinture de polyuréthane aliphatique, dans l'industrie avec sollicitations chimiques

- Propriété du fichier: CYPE INGENIEROS, S.A.
- Format: FIEBDC-3/2002
- Zone géographique: Côte d'Ivoire
- Devise: XOF
- Coûts indirects: 3.00 %
- Frais généraux: 13.00 %
- Bénéfice: 6.00 %
- TVA: 18.00 %

## F Aménagements et finitions

### FP Peintures

#### FPH Peintures à haute résistance chimique

**FPH020** m² Peinture de polyuréthane aliphatique, dans l'industrie avec sollicitations chimiques.
Application manuelle de deux couches de peinture pour intérieur et extérieur, à base de polyuréthane aliphatique, couleur à choisir, finition brillante, texture lisse, (rendement: 0,15 kg/m² par couche), application préalable d'une couche de peinture pour intérieur et extérieur, à base de polyuréthane aliphatique, finition brillante; sur surface support en béton, dans l'industrie avec sollicitations chimiques.
Inclut: Nettoyage général de la surface support. Préparation du mélange. Application d'une couche de fond. Application de deux couches de finition.
Critère pour le métré: Surface mesurée selon documentation graphique du Projet, avec le même critère que le support de base.
Critère pour le mémoire: On mesurera la surface réellement exécutée selon les spécifications du Projet, avec le même critère que le support de base.

| Code | U | Désignation | Quantité | Prix | Montant |
|---|---|---|---|---|---|
| mt27ppp010ra | kg | Peinture pour intérieur et extérieur, à deux composants à base de polyuréthane aliphatique, couleur à choisir, finition brillante, texture lisse, résistante aux intempéries et a l'abrasion; à appliquer à la brosse, au rouleau ou au pistolet. (matériau) | 0.300 | 13530.98 | 4059.29 |
| mt27ppp020c | kg | Peinture pour intérieur et extérieur, à deux composants à base de polyuréthane aliphatique, finition brillante, texture lisse, résistante aux intempéries et a l'abrasion; à appliquer à la brosse, au rouleau ou au pistolet. (matériau) | 0.143 | 11693.60 | 1672.18 |
| op00tal020 |  | Malaxeur électrique. | 1.000 | 0.00 | 0.00 |
| mo038 | h | Compagnon professionnel III/CP2 peintre. (main-d'œuvre) | 0.215 | 1887.12 | 405.73 |
| mo076 | h | Ouvrier professionnel II/OP peintre. (main-d'œuvre) | 0.215 | 1209.92 | 260.13 |
| % | % | Frais de chantier des unités d'ouvrage | 2 % | 6397.33 | 127.95 |
|  |  | Coûts directs |  |  | 6525.28 |
