# Plinthe en liège

- Propriété du fichier: CYPE INGENIEROS, S.A.
- Format: FIEBDC-3/2002
- Zone géographique: Côte d'Ivoire
- Devise: XOF
- Coûts indirects: 3.00 %
- Frais généraux: 13.00 %
- Bénéfice: 6.00 %
- TVA: 18.00 %

## F Aménagements et finitions

### FS Revêtements de sols

#### FSE Liège

**FSE020** m Plinthe en liège.
Plinthe en liège dans des pièces de 700x70x8 mm. POSE: à l'intérieur avec adhésif vinylique en dispersion aqueuse.
Inclut: Implantation. Découpe des pièces. Fixation des pièces sur le parement. Résolution des coins et des rencontres.
Critère pour le métré: Longueur mesurée selon documentation graphique du Projet, sans inclure les largeurs de passage. Le métré par casses et découpes n'a pas été augmenté, puisque 5% de pièces de plus ont été considérées dans la décomposition.
Critère pour le mémoire: On mesurera la longueur réellement exécutée selon les spécifications du Projet.

| Code | U | Désignation | Quantité | Prix | Montant |
|---|---|---|---|---|---|
| mt18rmb010 | m | Plinthe en liège dans des pièces de 700x70x8 mm, finition vernie en atelier. (matériau) | 1.050 | 2579.16 | 2708.12 |
| mt18mlv020b | l | Adhésif vinylique en dispersion aqueuse, avec classe de sollicitation D3, selon NF EN 204. (matériau) | 0.050 | 2247.51 | 112.38 |
| mo011 | h | Compagnon professionnel III/CP2 monteur. (main-d'œuvre) | 0.125 | 1939.14 | 242.39 |
| % | % | Frais de chantier des unités d'ouvrage | 2 % | 3062.89 | 61.26 |
|  |  | Coûts directs |  |  | 3124.15 |
