# Profilé de transition entre le paillasson et le revêtement de sol

- Propriété du fichier: CYPE INGENIEROS, S.A.
- Format: FIEBDC-3/2002
- Zone géographique: Côte d'Ivoire
- Devise: XOF
- Coûts indirects: 3.00 %
- Frais généraux: 13.00 %
- Bénéfice: 6.00 %
- TVA: 18.00 %

## F Aménagements et finitions

### FS Revêtements de sols

#### FSS Paillassons

**FSS090** m Profilé de transition entre le paillasson et le revêtement de sol.
Profil de transition entre le paillasson et le revêtement de sol à différents niveaux, avec surface antidérapante inclinée, en aluminium, de 17 mm de hauteur, 50 mm de largeur et 1,5 mm d'épaisseur. POSE: avec éléments de fixation sur revêtement de sol.
Inclut: Préparation de la surface support. Mise en place et fixation mécanique du profilé.
Critère pour le métré: Longueur mesurée selon documentation graphique du Projet.
Critère pour le mémoire: On mesurera la longueur réellement exécutée selon les spécifications du Projet.

| Code | U | Désignation | Quantité | Prix | Montant |
|---|---|---|---|---|---|
| mt18fel120b | m | Profil de transition entre le paillasson et le revêtement de sol à différents niveaux, avec surface antidérapante inclinée, en aluminium, de 17 mm de hauteur, 50 mm de largeur et 1,5 mm d'épaisseur, avec éléments de fixation. (matériau) | 1.000 | 33825.08 | 33825.08 |
| mo027 | h | Compagnon professionnel III/CP2 poseur de moquettes et de revêtements textiles. (main-d'œuvre) | 0.063 | 1887.12 | 118.89 |
| % | % | Frais de chantier des unités d'ouvrage | 2 % | 33943.97 | 678.88 |
|  |  | Coûts directs |  |  | 34622.85 |
