# Boîte aux lettres individuelle pour extérieur

- Propriété du fichier: CYPE INGENIEROS, S.A.
- Format: FIEBDC-3/2002
- Zone géographique: Côte d'Ivoire
- Devise: XOF
- Coûts indirects: 3.00 %
- Frais généraux: 13.00 %
- Bénéfice: 6.00 %
- TVA: 18.00 %

## F Aménagements et finitions

### FZ Zones communes

#### FZC Réception du courrier

**FZC020** U Boîte aux lettres individuelle pour extérieur.
Boîte aux lettres extérieure, corps et porte en acier inoxydable AISI 304 finition mate, avec ouverture vers le bas, de 375x106x330 mm, fixée au parement. Comprend la visserie de fixation et de liaison, le porte-cartes, la serrure et les clés.
Inclut: Implantation. Fixation au parement via des éléments d'ancrage.
Critère pour le métré: Nombre d'unités prévues, selon documentation graphique du Projet.
Critère pour le mémoire: On mesurera le nombre d'unités réellement mises en place selon les spécifications du Projet.

| Code | U | Désignation | Quantité | Prix | Montant |
|---|---|---|---|---|---|
| mt45btv350p | U | Boîte aux lettres extérieure, corps et porte en acier inoxydable AISI 304 finition mate, avec ouverture vers le bas, de 375x106x330 mm, avec visserie de fixation et de liaison, porte-cartes, serrure et clés. (matériau) | 1.000 | 46754.71 | 46754.71 |
| op00ato010 |  | Tournevis. | 1.000 | 0.00 | 0.00 |
| mo080 | h | Ouvrier professionnel II/OP monteur. (main-d'œuvre) | 0.112 | 1209.92 | 135.51 |
| % | % | Frais de chantier des unités d'ouvrage | 2 % | 46890.22 | 937.80 |
|  |  | Coûts directs |  |  | 47828.02 |
