# Corbeille à publicité

- Propriété du fichier: CYPE INGENIEROS, S.A.
- Format: FIEBDC-3/2002
- Zone géographique: Côte d'Ivoire
- Devise: XOF
- Coûts indirects: 3.00 %
- Frais généraux: 13.00 %
- Bénéfice: 6.00 %
- TVA: 18.00 %

## F Aménagements et finitions

### FZ Zones communes

#### FZC Réception du courrier

**FZC040** U Corbeille à publicité.
Corbeille à publicité en acier inoxydable AISI 304 finition brillante, de 240x100x320 mm. Comprend la visserie de fixation et l'enseigne adhésive de publicité.
Inclut: Implantation. Fixation au parement via des éléments d'ancrage.
Critère pour le métré: Nombre d'unités prévues, selon documentation graphique du Projet.
Critère pour le mémoire: On mesurera le nombre d'unités réellement mises en place selon les spécifications du Projet.

| Code | U | Désignation | Quantité | Prix | Montant |
|---|---|---|---|---|---|
| mt45btv550ic | U | Corbeille à publicité en acier inoxydable AISI 304 finition brillante, de 240x100x320 mm, avec visserie de fixation et enseigne adhésive de publicité. (matériau) | 1.000 | 31908.04 | 31908.04 |
| op00ato010 |  | Tournevis. | 1.000 | 0.00 | 0.00 |
| mo080 | h | Ouvrier professionnel II/OP monteur. (main-d'œuvre) | 0.112 | 1209.92 | 135.51 |
| % | % | Frais de chantier des unités d'ouvrage | 2 % | 32043.55 | 640.87 |
|  |  | Coûts directs |  |  | 32684.42 |
