# Traitement contre les termites d'un élément structural en bois

- Propriété du fichier: CYPE INGENIEROS, S.A.
- Format: FIEBDC-3/2002
- Zone géographique: Côte d'Ivoire
- Devise: XOF
- Coûts indirects: 3.00 %
- Frais généraux: 13.00 %
- Bénéfice: 6.00 %
- TVA: 18.00 %

## G Structure et gros oeuvre

### GA Transformations et réparations

#### GAR Traitements préventifs et curatifs du bois

**GAR020** m² Traitement contre les termites d'un élément structural en bois.
Traitement préventif contre les termites de ferme en bois, par application, à la brosse, au pinceau ou au pistolet, de deux couches, de 0,24 l/m² chacune, de liquide protecteur. Comprend la suppression préalable des matériaux qui recouvrent l'élément à traiter, la protection des éléments du contour.
Inclut: Protection des éléments du contour. Application du traitement au pinceau.
Critère pour le métré: Surface mesurée selon documentation graphique du Projet.
Critère pour le mémoire: On mesurera la surface réellement exécutée selon les spécifications du Projet.

| Code | U | Désignation | Quantité | Prix | Montant |
|---|---|---|---|---|---|
| mt27tlr040 | l | Liquide protecteur incolore pour traitement antitermites des éléments en bois, à appliquer à la brosse, au pinceau ou au pistolet, ou par injection ou immersion. (matériau) | 0.480 | 11147.31 | 5350.71 |
| mo038 | h | Compagnon professionnel III/CP2 peintre. (main-d'œuvre) | 0.057 | 1887.12 | 107.57 |
| mo076 | h | Ouvrier professionnel II/OP peintre. (main-d'œuvre) | 0.572 | 1209.92 | 692.07 |
| % | % | Frais de chantier des unités d'ouvrage | 2 % | 6150.35 | 123.01 |
|  |  | Coûts directs |  |  | 6273.36 |
