# Point singulier pour couverture cintrée autoportante

- Propriété du fichier: CYPE INGENIEROS, S.A.
- Format: FIEBDC-3/2002
- Zone géographique: Côte d'Ivoire
- Devise: XOF
- Coûts indirects: 3.00 %
- Frais généraux: 13.00 %
- Bénéfice: 6.00 %
- TVA: 18.00 %

## G Structure et gros oeuvre

### GC Charpentes et couvertures autoportantes

#### GCC Couvertures autoportantes

**GCC020** m Point singulier pour couverture cintrée autoportante.
Rive pour couverture cintrée autoportante, avec tôle pliée cintrée en acier galvanisé prélaqué, de 0,6 mm d'épaisseur, 50 cm de développement et 3 plis. Comprend les accessoires de fixation des pièces aux profils autoportants en tôle et le mastic de base neutre monocomposante, pour le scellement des joints.
Inclut: Implantation et mise en place de la finition. Fixation mécanique. Mise en place du joint d'étanchéité.
Critère pour le métré: Longueur mesurée en projection horizontale, selon documentation graphique du Projet.
Critère pour le mémoire: On mesurera, en projection horizontale, la longueur réellement exécutée selon les spécifications du Projet.

| Code | U | Désignation | Quantité | Prix | Montant |
|---|---|---|---|---|---|
| mt12www035w | m | Tôle pliée cintrée en acier galvanisé prélaqué, de 0,6 mm d'épaisseur, 50 cm de développement et 3 plis, pour rive. (matériau) | 1.070 | 8282.97 | 8862.78 |
| mt13ccg030d | U | Vis autoformeuse de 6,5x130 mm d'acier galvanisé, avec rondelle. (matériau) | 6.000 | 294.28 | 1765.68 |
| mt21vva011 | l | Mastic de base neutre monocomposante, pour le scellement des joints; à appliquer au pistolet. (matériau) | 0.025 | 11948.71 | 298.72 |
| mo051 | h | Compagnon professionnel III/CP2 monteur de parois industrielles. (main-d'œuvre) | 0.390 | 1939.14 | 756.26 |
| mo098 | h | Ouvrier professionnel II/OP monteur de parois industrielles. (main-d'œuvre) | 0.195 | 1209.92 | 235.93 |
| % | % | Frais de chantier des unités d'ouvrage | 2 % | 11919.37 | 238.39 |
|  |  | Coûts directs |  |  | 12157.76 |
