# Béton massif

- Propriété du fichier: CYPE INGENIEROS, S.A.
- Format: FIEBDC-3/2002
- Zone géographique: Côte d'Ivoire
- Devise: XOF
- Coûts indirects: 3.00 %
- Frais généraux: 13.00 %
- Bénéfice: 6.00 %
- TVA: 18.00 %

## G Structure et gros oeuvre

### GI Infrastructure: aciers, bétons et coffrages

#### GIB Bétons

**GIB030** m³ Béton massif.
Béton non armé confectionné sur le chantier BCN: CPJ-CEM II/A 32,5 - P - B 16 - 15/25 - E: 1 - NA - P 18-305, coulage avec des moyens manuels, pour la réalisation de semelle.
Inclut: Préparation du béton. Coulage et compactage du béton. Séchage du béton.
Critère pour le métré: Volume théorique, selon documentation graphique du Projet.
Critère pour le mémoire: On mesurera le volume théorique exécuté selon les spécifications du Projet, sans inclure les augmentations par excès d'excavation non autorisés.

| Code | U | Désignation | Quantité | Prix | Montant |
|---|---|---|---|---|---|
| mt08aaa010a | m³ | Eau. (matériau) | 0.198 | 1054.78 | 208.85 |
| mt01arg000a | m³ | Sable criblé. (matériau) | 0.473 | 16004.97 | 7570.35 |
| mt01arg001ar | m³ | Gros granulats homogénéisés, de taille maximale 15/25 mm. (matériau) | 0.887 | 17091.88 | 15160.50 |
| mt08cem000a | kg | Ciment gris en sacs. (matériau) | 382.250 | 76.65 | 29299.46 |
| mq06hor010 | h | Bétonnière électrique avec une capacité de gâchage de 160 l. (matériel) | 0.765 | 1618.08 | 1237.83 |
| au00auh040 |  | Vibreur de béton, électrique. | 1.000 | 0.00 | 0.00 |
| mo045 | h | Compagnon professionnel III/CP2 bétonneur. (main-d'œuvre) | 0.063 | 1963.87 | 123.72 |
| mo092 | h | Ouvrier professionnel II/OP bétonneur. (main-d'œuvre) | 0.313 | 1258.27 | 393.84 |
| mo113 | h | Ouvrier d'exécution I/OE1 construction. (main-d'œuvre) | 1.316 | 1164.21 | 1532.10 |
| mo112 | h | Ouvrier d'exécution I/OE2 construction. (main-d'œuvre) | 1.379 | 1183.25 | 1631.70 |
| % | % | Frais de chantier des unités d'ouvrage | 2 % | 57158.35 | 1143.17 |
|  |  | Coûts directs |  |  | 58301.52 |
