# Démolition d'un socle en béton

- Propriété du fichier: CYPE INGENIEROS, S.A.
- Format: FIEBDC-3/2002
- Zone géographique: Côte d'Ivoire
- Devise: XOF
- Coûts indirects: 3.00 %
- Frais généraux: 13.00 %
- Bénéfice: 6.00 %
- TVA: 18.00 %

## G Structure et gros oeuvre

### GJ Socles

#### GJD Démolitions

**GJD010** m² Démolition d'un socle en béton.
Démolition d'un socle en béton massif, de 10 cm d'épaisseur, avec marteau piqueur, sans détériorer les éléments constructifs contigus, et chargement manuel dans le camion ou la benne.
Inclut: Démolition de l'élément. Fragmentation des décombres en pièces maniables. Retrait et stockage des décombres. Nettoyage des restes d'ouvrage. Chargement manuel des décombres dans le camion ou la benne.
Critère pour le métré: Surface mesurée selon documentation graphique du Projet.
Critère pour le mémoire: On mesurera la surface réellement démolie selon les spécifications du Projet.

| Code | U | Désignation | Quantité | Prix | Montant |
|---|---|---|---|---|---|
| mq05mai030 | h | Marteau pneumatique. (matériel) | 0.234 | 2143.18 | 501.50 |
| mq05pdm010a | h | Compresseur portable électrique 2 m³/min de débit. (matériel) | 0.117 | 2001.36 | 234.16 |
| mo112 | h | Ouvrier d'exécution I/OE2 construction. (main-d'œuvre) | 0.138 | 1183.25 | 163.29 |
| mo113 | h | Ouvrier d'exécution I/OE1 construction. (main-d'œuvre) | 0.259 | 1164.21 | 301.53 |
| % | % | Frais de chantier des unités d'ouvrage | 2 % | 1200.48 | 24.01 |
|  |  | Coûts directs |  |  | 1224.49 |
