# Élément de fixation

- Propriété du fichier: CYPE INGENIEROS, S.A.
- Format: FIEBDC-3/2002
- Zone géographique: Côte d'Ivoire
- Devise: XOF
- Coûts indirects: 3.00 %
- Frais généraux: 13.00 %
- Bénéfice: 6.00 %
- TVA: 18.00 %

## G Structure et gros oeuvre

### GX Ancrages

#### GXM Fixations mécaniques

**GXM040** U Élément de fixation.
Tige filetée avec écrou et rondelle en acier inoxydable A4-70, selon NF EN ISO 3506-1, de 16 mm de diamètre et 300 mm de longueur.
Inclut: Insertion de l'élément de fixation. Application du couple de serrage avec une clé dynamométrique.
Critère pour le métré: Nombre d'unités prévues, selon documentation graphique du Projet.
Critère pour le mémoire: On mesurera le nombre d'unités réellement exécutées selon les spécifications du Projet.

| Code | U | Désignation | Quantité | Prix | Montant |
|---|---|---|---|---|---|
| mt26reh305zl | U | Ancrage constitué d'une tige filetée en acier inoxydable A4-70, selon NF EN ISO 3506-1 de 16 mm de diamètre, et 300 mm de longueur, écrou et rondelle, pour fixations sur structures en béton. (matériau) | 1.000 | 11339.86 | 11339.86 |
| mo020 | h | Compagnon professionnel III/CP2 construction. (main-d'œuvre) | 0.042 | 1887.12 | 79.26 |
| mo112 | h | Ouvrier d'exécution I/OE2 construction. (main-d'œuvre) | 0.042 | 1183.25 | 49.70 |
| % | % | Frais de chantier des unités d'ouvrage | 2 % | 11468.82 | 229.38 |
|  |  | Coûts directs |  |  | 11698.20 |
