# Journée de supervision archéologique

- Propriété du fichier: CYPE INGENIEROS, S.A.
- Format: FIEBDC-3/2002
- Zone géographique: Côte d'Ivoire
- Devise: XOF
- Coûts indirects: 3.00 %
- Frais généraux: 13.00 %
- Bénéfice: 6.00 %
- TVA: 18.00 %

## P Interventions préalables

### PQ Travaux archéologiques

#### PQG Travaux de supervision archéologique

**PQG010** U Journée de supervision archéologique.
Journée de supervision archéologique des travaux d'excavation dont est chargé l'aide archéologique, de 8 heures quotidiennes, avec prise de données pour le mémoire final des travaux. Comprend appui pour la distinction des différentes unités stratigraphiques durant le processus de fouille, pour l'étiquetage des matériaux archéologiques, ainsi que pour un empilement et un stockage correct, et pour satisfaire les besoins matériaux et d'infrastructure nécessaires pour les travaux de fouille.
Inclut: Déplacement sur chantier. Inspection visuelle et prise de données. Rédaction du rapport technique.
Critère pour le métré: Nombre d'unités prévues, selon documentation graphique du Projet.
Critère pour le mémoire: On mesurera le nombre d'unités réellement exécutées selon les spécifications du Projet.

| Code | U | Désignation | Quantité | Prix | Montant |
|---|---|---|---|---|---|
| mt51arq010 | U | Matériel fongible pour travaux d'archéologie. (matériau) | 0.045 | 522666.54 | 23519.99 |
| mt51arq020 | U | Matériel et outils pour travaux d'archéologie. (matériau) | 0.012 | 751333.15 | 9016.00 |
| mo057 | h | Ouvrier professionnel II/OP archéologue. (main-d'œuvre) | 9.352 | 1528.80 | 14297.34 |
| % | % | Frais de chantier des unités d'ouvrage | 2 % | 46833.33 | 936.67 |
|  |  | Coûts directs |  |  | 47770.00 |
