# Patère pour salle de bain. Fixation au profilé décoratif

- Propriété du fichier: CYPE INGENIEROS, S.A.
- Format: FIEBDC-3/2002
- Zone géographique: Côte d'Ivoire
- Devise: XOF
- Coûts indirects: 3.00 %
- Frais généraux: 13.00 %
- Bénéfice: 6.00 %
- TVA: 18.00 %

## T Équipements techniques

### TB Équipements sanitaires

#### TBA Accessoires

**TBA100** U Patère pour salle de bain. Fixation au profilé décoratif.
Patère pour salle de bain, double, sur support en verre couleur blanche crème. Fixation au profilé décoratif.
Critère d'évaluation économique: Le prix ne comprend pas le profilé décoratif.
Inclut: Implantation. Mise en place.
Critère pour le métré: Nombre d'unités prévues, selon documentation graphique du Projet.
Critère pour le mémoire: On mesurera le nombre d'unités réellement mises en place selon les spécifications du Projet.

| Code | U | Désignation | Quantité | Prix | Montant |
|---|---|---|---|---|---|
| mt31sch090aa | U | Patère pour salle de bain, double, sur support en verre couleur blanche crème, à suspendre du profilé décoratif. (matériau) | 1.000 | 261867.42 | 261867.42 |
| mo107 | h | Ouvrier professionnel II/OP plombier. (main-d'œuvre) | 0.119 | 1207.61 | 143.71 |
| % | % | Frais de chantier des unités d'ouvrage | 2 % | 262011.13 | 5240.22 |
|  |  | Coûts directs |  |  | 267251.35 |
