# Lavabo sur plan de travail, en argile réfractaire

- Propriété du fichier: CYPE INGENIEROS, S.A.
- Format: FIEBDC-3/2002
- Zone géographique: Côte d'Ivoire
- Devise: XOF
- Coûts indirects: 3.00 %
- Frais généraux: 13.00 %
- Bénéfice: 6.00 %
- TVA: 18.00 %

## T Équipements techniques

### TB Équipements sanitaires

#### TBL Lavabos

**TBL050** U Lavabo sur plan de travail, en argile réfractaire.
Lavabo elliptique sur plan de travail, en argile réfractaire, finition thermo-émaillée, couleur blanche, de 550x400x158 mm, avec vanne d'écoulement en laiton chromé, avec siphon bouteille compact pour l'économie d'espace en meubles de bain, en polypropylène couleur blanche. Comprend le jeu de fixation et le silicone pour le scellement des joints.
Critère d'évaluation économique: Le prix ne comprend ni le plan de travail ni la robinetterie.
Inclut: Implantation. Mise en place et fixation de l'appareil. Montage de la bonde. Connexion au réseau d'évacuation. Contrôle de son bon fonctionnement. Scellement des joints.
Critère pour le métré: Nombre d'unités prévues, selon documentation graphique du Projet.
Critère pour le mémoire: On mesurera le nombre d'unités réellement mises en place selon les spécifications du Projet.

| Code | U | Désignation | Quantité | Prix | Montant |
|---|---|---|---|---|---|
| mt30svg014a | U | Lavabo elliptique sur plan de travail, en argile réfractaire, finition thermo-émaillée, couleur blanche, de 550x400x158 mm, avec les éléments de fixation et le plan de montage. (matériau) | 1.000 | 172582.32 | 172582.32 |
| mt30asg030a | U | Vanne d'écoulement en laiton chromé, de 50 mm de longueur. (matériau) | 1.000 | 57418.07 | 57418.07 |
| mt30asg060a | U | Siphon bouteille compact pour l'économie d'espace en meubles de bain, en polypropylène couleur blanche, avec sortie de 32 mm de diamètre extérieur, pour lavabo, avec joints et coude avec écrou de liaison. (matériau) | 1.000 | 41258.99 | 41258.99 |
| mt30www005 | U | Cartouche de 300 ml de silicone acide monocomposant, fongicide, pour le scellement des joints en milieux humides. (matériau) | 0.012 | 6342.20 | 76.11 |
| mo008 | h | Compagnon professionnel III/CP2 plombier. (main-d'œuvre) | 1.313 | 1939.14 | 2546.09 |
| % | % | Frais de chantier des unités d'ouvrage | 2 % | 273881.58 | 5477.63 |
|  |  | Coûts directs |  |  | 279359.21 |
