# Bâti support encastré pour lavabo mural

- Propriété du fichier: CYPE INGENIEROS, S.A.
- Format: FIEBDC-3/2002
- Zone géographique: Côte d'Ivoire
- Devise: XOF
- Coûts indirects: 3.00 %
- Frais généraux: 13.00 %
- Bénéfice: 6.00 %
- TVA: 18.00 %

## T Équipements techniques

### TB Équipements sanitaires

#### TBL Lavabos

**TBL220** U Bâti support encastré pour lavabo mural.
Installation encastrée dans un mur en maçonnerie de bâti support prémonté en acier galvanisé, de 80 mm de profondeur, pour lavabo mural, avec fixations et tuyau d'écoulement avec adaptateur pour 32, 40 et 50 mm de diamètre.
Inclut: Implantation. Mise en place et fixation. Connexion au réseau d'évacuation. Contrôle de son bon fonctionnement.
Critère pour le métré: Nombre d'unités prévues, selon documentation graphique du Projet.
Critère pour le mémoire: On mesurera le nombre d'unités réellement mises en place selon les spécifications du Projet.

| Code | U | Désignation | Quantité | Prix | Montant |
|---|---|---|---|---|---|
| mt30oli092a | U | Bâti support prémonté en acier galvanisé, de 80 mm de profondeur, pour lavabo mural, avec fixations et tuyau d'écoulement avec adaptateur pour 32, 40 et 50 mm de diamètre, à encastrer dans un mur en maçonnerie. (matériau) | 1.000 | 171433.95 | 171433.95 |
| op00tal010 |  | Perceuse. | 1.000 | 0.00 | 0.00 |
| op00ato010 |  | Tournevis. | 1.000 | 0.00 | 0.00 |
| mo008 | h | Compagnon professionnel III/CP2 plombier. (main-d'œuvre) | 0.597 | 1939.14 | 1157.67 |
| % | % | Frais de chantier des unités d'ouvrage | 2 % | 172591.62 | 3451.83 |
|  |  | Coûts directs |  |  | 176043.45 |
