# Douche oculaire d'urgence

- Propriété du fichier: CYPE INGENIEROS, S.A.
- Format: FIEBDC-3/2002
- Zone géographique: Côte d'Ivoire
- Devise: XOF
- Coûts indirects: 3.00 %
- Frais généraux: 13.00 %
- Bénéfice: 6.00 %
- TVA: 18.00 %

## T Équipements techniques

### TB Équipements sanitaires

#### TBU Douches

**TBU210** U Douche oculaire d'urgence.
Douche oculaire d'urgence, avec colonne, avec structure de tube en acier galvanisé peint avec de l'époxy et cuvette en acier inoxydable, avec vanne de passage à actionnement par levier latéral, bouchons protégeant de la poussière, connexions en laiton de 1/2" de diamètre pour l'approvisionnement et 1 1/4" de diamètre pour l'évacuation, pression minimale de sortie 1,5 bar, pression maximale 5 bar, débit d'eau 14 litres/minute, avec vanne d'isolement et siphon courbe. Comprend la connexion au réseau d'eau froide et au réseau d'évacuation existants et la fixation au support. Totalement installé, connecté, testé et en fonctionnement.
Inclut: Implantation et tracé sur le parement support de l'emplacement de l'appareil. Mise en place, nivellement et fixation des éléments de support. Nivellement, aplomb et mise en place de l'appareil. Connexion au réseau d'eau froide et au réseau d'évacuation.
Critère pour le métré: Nombre d'unités prévues, selon documentation graphique du Projet.
Critère pour le mémoire: On mesurera le nombre d'unités réellement mises en place selon les spécifications du Projet.

| Code | U | Désignation | Quantité | Prix | Montant |
|---|---|---|---|---|---|
| mt30eme020b | U | Douche oculaire d'urgence, avec colonne, avec structure de tube en acier galvanisé peint avec de l'époxy et cuvette en acier inoxydable, avec vanne de passage à actionnement par levier latéral, bouchons protégeant de la poussière, connexions en laiton de 1/2" de diamètre pour l'approvisionnement et 1 1/4" de diamètre pour l'évacuation, pression minimale de sortie 1,5 bar, pression maximale 5 bar, débit d'eau 14 litres/minute. (matériau) | 1.000 | 594454.62 | 594454.62 |
| mt36www005b | U | Accouplement à la paroi accoudé au plafond, en PVC, série B, couleur blanche, pour l'évacuation des eaux usées (à basse et haute température) à l'intérieur des bâtiments, lien mixte de 1 1/4"x40 mm de diamètre, selon NF EN 1329-1, avec vanne d'écoulement. (matériau) | 1.000 | 9260.71 | 9260.71 |
| mt37sve010b | U | Vanne à sphère en laiton nickelé à visser de 1/2". (matériau) | 1.000 | 4183.32 | 4183.32 |
| mt30www010 | U | Produits complémentaires pour l'installation d'un appareil sanitaire. (matériau) | 1.000 | 1437.57 | 1437.57 |
| op00ato010 |  | Tournevis. | 1.000 | 0.00 | 0.00 |
| op00tal010 |  | Perceuse. | 1.000 | 0.00 | 0.00 |
| mo107 | h | Ouvrier professionnel II/OP plombier. (main-d'œuvre) | 0.119 | 1207.61 | 143.71 |
| % | % | Frais de chantier des unités d'ouvrage | 2 % | 609479.93 | 12189.60 |
|  |  | Coûts directs |  |  | 621669.53 |
