# Paroi de douche

- Propriété du fichier: CYPE INGENIEROS, S.A.
- Format: FIEBDC-3/2002
- Zone géographique: Côte d'Ivoire
- Devise: XOF
- Coûts indirects: 3.00 %
- Frais généraux: 13.00 %
- Bénéfice: 6.00 %
- TVA: 18.00 %

## T Équipements techniques

### TB Équipements sanitaires

#### TBU Douches

**TBU250** U Paroi de douche.
Paroi de douche frontale, de 750 à 800 mm de largeur et 1950 mm de hauteur, constituée d'une porte coulissante et un panneau fixe, de verre transparent avec profilés en aluminium finition blanche et une paroi de douche latérale fixe de 700 à 750 mm de largeur. Comprend les fixations et le scellement des joints.
Inclut: Implantation et marquage des points de fixation. Installation des profilés formant la paroi de douche. Montage du panneau et de la porte. Montage des accessoires. Scellement des joints.
Critère pour le métré: Nombre d'unités prévues, selon documentation graphique du Projet.
Critère pour le mémoire: On mesurera le nombre d'unités réellement mises en place selon les spécifications du Projet.

| Code | U | Désignation | Quantité | Prix | Montant |
|---|---|---|---|---|---|
| mt31mas120aa | U | Paroi de douche frontale, de 750 à 800 mm de largeur et 1950 mm de hauteur, constituée d'une porte coulissante et un panneau fixe, de verre transparent avec profilés en aluminium finition blanche, y compris les éléments de fixation. (matériau) | 1.000 | 504420.71 | 504420.71 |
| mt31mas165ea | U | Paroi de douche latérale fixe, de de 700 à 750 mm de largeur et 1950 mm de hauteur, de verre transparent avec profilés en aluminium finition blanche, y compris les éléments de fixation. (matériau) | 1.000 | 548514.24 | 548514.24 |
| op00ato010 |  | Tournevis. | 1.000 | 0.00 | 0.00 |
| mo011 | h | Compagnon professionnel III/CP2 monteur. (main-d'œuvre) | 2.609 | 1939.14 | 5059.22 |
| mo080 | h | Ouvrier professionnel II/OP monteur. (main-d'œuvre) | 2.609 | 1209.92 | 3156.68 |
| % | % | Frais de chantier des unités d'ouvrage | 2 % | 1061150.85 | 21223.02 |
|  |  | Coûts directs |  |  | 1082373.87 |
