# Séparateur d'urinoirs en verre trempé

- Propriété du fichier: CYPE INGENIEROS, S.A.
- Format: FIEBDC-3/2002
- Zone géographique: Côte d'Ivoire
- Devise: XOF
- Coûts indirects: 3.00 %
- Frais généraux: 13.00 %
- Bénéfice: 6.00 %
- TVA: 18.00 %

## T Équipements techniques

### TB Équipements sanitaires

#### TBW WC et urinoirs

**TBW210** U Séparateur d'urinoirs en verre trempé.
Séparateur d'urinoirs en verre trempé, finition satinée, de couleur blanche, code de commande, de 432x754x40 mm.
Inclut: Mise en place et fixation.
Critère pour le métré: Nombre d'unités prévues, selon documentation graphique du Projet.
Critère pour le mémoire: On mesurera le nombre d'unités réellement mises en place selon les spécifications du Projet.

| Code | U | Désignation | Quantité | Prix | Montant |
|---|---|---|---|---|---|
| mt30uge310e | U | Séparateur d'urinoirs en verre trempé, finition satinée, de couleur blanche, code de commande, de 432x754x40 mm, avec couvercle, support mural finition anodisée, brossée avec résistance à la corrosion et fixations. (matériau) | 1.000 | 592472.47 | 592472.47 |
| op00ato010 |  | Tournevis. | 1.000 | 0.00 | 0.00 |
| op00mar010 |  | Marteau. | 1.000 | 0.00 | 0.00 |
| op00tal010 |  | Perceuse. | 1.000 | 0.00 | 0.00 |
| mo008 | h | Compagnon professionnel III/CP2 plombier. (main-d'œuvre) | 0.597 | 1939.14 | 1157.67 |
| % | % | Frais de chantier des unités d'ouvrage | 2 % | 593630.14 | 11872.60 |
|  |  | Coûts directs |  |  | 605502.74 |
