# Poêle à granulés

- Propriété du fichier: CYPE INGENIEROS, S.A.
- Format: FIEBDC-3/2002
- Zone géographique: Côte d'Ivoire
- Devise: XOF
- Coûts indirects: 3.00 %
- Frais généraux: 13.00 %
- Bénéfice: 6.00 %
- TVA: 18.00 %

## T Équipements techniques

### TC ECS et chauffage

#### TCB Biomasse

**TCB010** U Poêle à granulés.
Poêle à granulés, puissance thermique nominale de 4,9 à 12,5 kW, rendement 88%, volume chauffable, calculé avec une exigence de 40 W/m³, 310 m³, revêtement de faïence couleur miel, système de ventilation forcée contrôlée électroniquement, avec possibilité de canalisation d'air chaud à l'aide de 2 tubes (non compris dans ce prix) de 8 m de longueur maximum qui permettent de chauffer d'autres pièces, avec contrôle à distance, composée de frontal (porte, grille et porte inférieure) en fonte, foyer de briques réfractaires, brûleur en fonte, verre vitrocéramique résistant à 800°C, panneau de contrôle avec écran led, thermostat-programmateur, diffuseur de flux à air dirigeable, poignée cachée pour ouverture, humidificateur d'air ambiant et réservoir pour granulés de 29 litres. Comprend les accessoires de connexion au conduit d'évacuation des produits de la combustion, sans inclure ce conduit. Totalement montée et connectée.
Inclut: Implantation du chauffage. Présentation des éléments. Montage du poêle et de ses accessoires. Connexion au conduit d'évacuation.
Critère pour le métré: Nombre d'unités prévues, selon documentation graphique du Projet.
Critère pour le mémoire: On mesurera le nombre d'unités réellement exécutées selon les spécifications du Projet.

| Code | U | Désignation | Quantité | Prix | Montant |
|---|---|---|---|---|---|
| mt38arc020bl | U | Poêle à granulés, puissance thermique nominale de 4,9 à 12,5 kW, rendement 88%, volume chauffable, calculé avec une exigence de 40 W/m³, 310 m³, revêtement de faïence couleur miel, système de ventilation forcée contrôlée électroniquement, avec possibilité de canalisation d'air chaud à l'aide de 2 tubes (non compris dans ce prix) de 8 m de longueur maximum qui permettent de chauffer d'autres pièces, avec contrôle à distance, composée de frontal (porte, grille et porte inférieure) en fonte, foyer de briques réfractaires, brûleur en fonte, verre vitrocéramique résistant à 800°C, panneau de contrôle avec écran led, thermostat-programmateur, diffuseur de flux à air dirigeable, poignée cachée pour ouverture, humidificateur d'air ambiant et réservoir pour granulés de 29 litres, selon NF EN 13240. (matériau) | 1.000 | 3050599.28 | 3050599.28 |
| mt38arc600a | U | Mise en marche et formation au maniement de poêle à granulés. (matériau) | 1.000 | 50737.62 | 50737.62 |
| mo004 | h | Compagnon professionnel III/CP2 chauffagiste. (main-d'œuvre) | 1.132 | 1939.14 | 2195.11 |
| mo103 | h | Ouvrier professionnel II/OP chauffagiste. (main-d'œuvre) | 1.132 | 1207.61 | 1367.01 |
| % | % | Frais de chantier des unités d'ouvrage | 2 % | 3104899.02 | 62097.98 |
|  |  | Coûts directs |  |  | 3166997.00 |
