# Vanne de remplissage automatique

- Propriété du fichier: CYPE INGENIEROS, S.A.
- Format: FIEBDC-3/2002
- Zone géographique: Côte d'Ivoire
- Devise: XOF
- Coûts indirects: 3.00 %
- Frais généraux: 13.00 %
- Bénéfice: 6.00 %
- TVA: 18.00 %

## T Équipements techniques

### TC ECS et chauffage

#### TCE Systèmes de conduction d'eau

**TCE260** U Vanne de remplissage automatique.
Vanne de remplissage automatique, avec corps en laiton chromé, pression de calibrage entre 0,5 et 4 bar, filtre de maille de 0,3 mm de vide, connexions de 1/2" de diamètre et prise pour manomètre de 1/4" femelle. Comprend les éléments de montage et les accessoires nécessaires à son bon fonctionnement.
Inclut: Implantation. Connexion. Contrôle de son bon fonctionnement.
Critère pour le métré: Nombre d'unités prévues, selon documentation graphique du Projet.
Critère pour le mémoire: On mesurera le nombre d'unités réellement exécutées selon les spécifications du Projet.

| Code | U | Désignation | Quantité | Prix | Montant |
|---|---|---|---|---|---|
| mt38alb755a | U | Vanne de remplissage automatique, avec corps en laiton chromé, pression de calibrage entre 0,5 et 4 bar, filtre de maille de 0,3 mm de vide, connexions de 1/2" de diamètre et prise pour manomètre de 1/4" femelle. (matériau) | 1.000 | 31160.63 | 31160.63 |
| mt38www012 | U | Produits complémentaires pour installation de chauffage et d'E.C.S. (matériau) | 0.100 | 1775.82 | 177.58 |
| mo004 | h | Compagnon professionnel III/CP2 chauffagiste. (main-d'œuvre) | 0.114 | 1939.14 | 221.06 |
| mo103 | h | Ouvrier professionnel II/OP chauffagiste. (main-d'œuvre) | 0.114 | 1207.61 | 137.67 |
| % | % | Frais de chantier des unités d'ouvrage | 2 % | 31696.94 | 633.94 |
|  |  | Coûts directs |  |  | 32330.88 |
