# Régulation d'un circuit de chauffage par plancher chauffant

- Propriété du fichier: CYPE INGENIEROS, S.A.
- Format: FIEBDC-3/2002
- Zone géographique: Côte d'Ivoire
- Devise: XOF
- Coûts indirects: 3.00 %
- Frais généraux: 13.00 %
- Bénéfice: 6.00 %
- TVA: 18.00 %

## T Équipements techniques

### TC ECS et chauffage

#### TCM Émetteurs à eau

**TCM190** U Régulation d'un circuit de chauffage par plancher chauffant.
Vanne de limitation de la température de retour pour un circuit de chauffage, avec roue de thermostat pour régulation de la température entre 20°C et 40°C, purgeur d'air, connexions eurocône de 3/4", installée dans une boîte de 145x145x55 mm, encastrable dans la paroi, avec couvercle laqué en blanc de 155x155 mm, et 2 pinces à cintrer en plastique, avec kit de 2 raccords en cuivre nickelé avec sortie filetée eurocône femelle, 14 mm x 3/4", pour la connexion du circuit de plancher rayonnant à la vanne et kit de 2 coudes de 90° en cuivre nickelé avec sortie filetée eurocône mâle, 14 mm x 3/4" pour la connexion du tube au circuit de haute température. Totalement monté, connecté et testé.
Inclut: Implantation de l'unité. Mise en place et fixation de l'unité. Connexion de l'unité à la tuyauterie.
Critère pour le métré: Nombre d'unités prévues, selon documentation graphique du Projet.
Critère pour le mémoire: On mesurera le nombre d'unités réellement exécutées selon les spécifications du Projet.

| Code | U | Désignation | Quantité | Prix | Montant |
|---|---|---|---|---|---|
| mt38sch140a | U | Vanne de limitation de la température de retour pour un circuit de chauffage, avec roue de thermostat pour régulation de la température entre 20°C et 40°C, purgeur d'air, connexions eurocône de 3/4", installée dans une boîte de 145x145x55 mm, encastrable dans la paroi, avec couvercle laqué en blanc de 155x155 mm, et 2 pinces à cintrer en plastique. (matériau) | 1.000 | 196112.31 | 196112.31 |
| mt38sch065bc | U | Kit de 2 raccords en cuivre nickelé avec sortie filetée eurocône femelle, 14 mm x 3/4". (matériau) | 1.000 | 8912.70 | 8912.70 |
| mt38sch067a | U | Kit de 2 coudes de 90° en cuivre nickelé avec sortie filetée eurocône mâle, 14 mm x 3/4". (matériau) | 1.000 | 25913.60 | 25913.60 |
| mo004 | h | Compagnon professionnel III/CP2 chauffagiste. (main-d'œuvre) | 0.230 | 1939.14 | 446.00 |
| mo103 | h | Ouvrier professionnel II/OP chauffagiste. (main-d'œuvre) | 0.230 | 1207.61 | 277.75 |
| % | % | Frais de chantier des unités d'ouvrage | 2 % | 231662.36 | 4633.25 |
|  |  | Coûts directs |  |  | 236295.61 |
