# Régulateur de gaz de pétrole liquéfiés (GPL)

- Propriété du fichier: CYPE INGENIEROS, S.A.
- Format: FIEBDC-3/2002
- Zone géographique: Côte d'Ivoire
- Devise: XOF
- Coûts indirects: 3.00 %
- Frais généraux: 13.00 %
- Bénéfice: 6.00 %
- TVA: 18.00 %

## T Équipements techniques

### TG Installations de gaz

#### TGE Éléments

**TGE020** U Régulateur de gaz de pétrole liquéfiés (GPL).
Régulateur de pression réglable avec manomètre, de 4 kg/h de débit nominal, 20 bar de pression maximum d'entrée et de 165 à 500 mbar de pression de sortie.
Inclut: Montage, connexion et contrôle de son bon fonctionnement.
Critère pour le métré: Nombre d'unités prévues, selon documentation graphique du Projet.
Critère pour le mémoire: On mesurera le nombre d'unités réellement exécutées selon les spécifications du Projet.

| Code | U | Désignation | Quantité | Prix | Montant |
|---|---|---|---|---|---|
| mt43acr160b | U | Régulateur de pression réglable avec manomètre, de 4 kg/h de débit nominal, 20 bar de pression maximum d'entrée et de 165 à 500 mbar de pression de sortie. (matériau) | 1.000 | 66440.91 | 66440.91 |
| mo010 | h | Compagnon professionnel III/CP2 installateur de gaz. (main-d'œuvre) | 0.283 | 1939.14 | 548.78 |
| mo109 | h | Ouvrier professionnel II/OP installateur de gaz. (main-d'œuvre) | 0.283 | 1207.61 | 341.75 |
| % | % | Frais de chantier des unités d'ouvrage | 2 % | 67331.44 | 1346.63 |
|  |  | Coûts directs |  |  | 68678.07 |
