# Clapet antipollution de gaz

- Propriété du fichier: CYPE INGENIEROS, S.A.
- Format: FIEBDC-3/2002
- Zone géographique: Côte d'Ivoire
- Devise: XOF
- Coûts indirects: 3.00 %
- Frais généraux: 13.00 %
- Bénéfice: 6.00 %
- TVA: 18.00 %

## T Équipements techniques

### TG Installations de gaz

#### TGE Éléments

**TGE060** U Clapet antipollution de gaz.
Clapet antipollution en laiton, avec tamis en acier inoxydable avec perforations de 10 µm de diamètre, avec filet cylindrique GAS de 3/4", PN=6 bar.
Inclut: Montage, connexion et contrôle de son bon fonctionnement.
Critère pour le métré: Nombre d'unités prévues, selon documentation graphique du Projet.
Critère pour le mémoire: On mesurera le nombre d'unités réellement exécutées selon les spécifications du Projet.

| Code | U | Désignation | Quantité | Prix | Montant |
|---|---|---|---|---|---|
| mt43acf070a | U | Clapet antipollution en laiton, avec tamis en acier inoxydable avec perforations de 10 µm de diamètre, avec filet cylindrique GAS de 3/4", PN=6 bar. (matériau) | 1.000 | 12484.33 | 12484.33 |
| mo010 | h | Compagnon professionnel III/CP2 installateur de gaz. (main-d'œuvre) | 0.170 | 1939.14 | 329.65 |
| mo109 | h | Ouvrier professionnel II/OP installateur de gaz. (main-d'œuvre) | 0.170 | 1207.61 | 205.29 |
| % | % | Frais de chantier des unités d'ouvrage | 2 % | 13019.27 | 260.39 |
|  |  | Coûts directs |  |  | 13279.66 |
