# Abri pour batterie de bouteilles de gaz de pétrole liquéfiés (GPL)

- Propriété du fichier: CYPE INGENIEROS, S.A.
- Format: FIEBDC-3/2002
- Zone géographique: Côte d'Ivoire
- Devise: XOF
- Coûts indirects: 3.00 %
- Frais généraux: 13.00 %
- Bénéfice: 6.00 %
- TVA: 18.00 %

## T Équipements techniques

### TG Installations de gaz

#### TGE Éléments

**TGE080** U Abri pour batterie de bouteilles de gaz de pétrole liquéfiés (GPL).
Abri de tôle en acier galvanisé pour le stockage d'une batterie de 4 bouteilles (2 de service et 2 de réserve), de 35 kg de capacité unitaire de gaz de pétrole liquéfiés (GPL).
Inclut: Implantation. Mise en place de la cabine.
Critère pour le métré: Nombre d'unités prévues, selon documentation graphique du Projet.
Critère pour le mémoire: On mesurera le nombre d'unités réellement exécutées selon les spécifications du Projet.

| Code | U | Désignation | Quantité | Prix | Montant |
|---|---|---|---|---|---|
| mt43bbg060a | U | Abri en tôle d'acier galvanisé, de 1800x500x1600 mm, avec porte et grilles de ventilation, pour le stockage de 4 bouteilles de gaz de pétrole liquéfiés (GPL) (2 de service et 2 de réserve), placées en ligne. (matériau) | 1.000 | 523324.70 | 523324.70 |
| mo010 | h | Compagnon professionnel III/CP2 installateur de gaz. (main-d'œuvre) | 1.132 | 1939.14 | 2195.11 |
| mo109 | h | Ouvrier professionnel II/OP installateur de gaz. (main-d'œuvre) | 1.132 | 1207.61 | 1367.01 |
| % | % | Frais de chantier des unités d'ouvrage | 2 % | 526886.82 | 10537.74 |
|  |  | Coûts directs |  |  | 537424.56 |
