# Câble électrique de 450/750 V de tension nominale

- Propriété du fichier: CYPE INGENIEROS, S.A.
- Format: FIEBDC-3/2002
- Zone géographique: Côte d'Ivoire
- Devise: XOF
- Coûts indirects: 3.00 %
- Frais généraux: 13.00 %
- Bénéfice: 6.00 %
- TVA: 18.00 %

## T Équipements techniques

### TL Installations électriques

#### TLC Câbles et canalisations

**TLC020** m Câble électrique de 450/750 V de tension nominale.
Câble multipolaire H07RN-F, sa tension assignée étant de 450/750 V, réaction au feu classe Eca, de 4G6 mm², avec isolation d'éthylène propylène et gaine en polychloroprène. Comprend les accessoires et les éléments de fixation.
Inclut: Tension du câble. Connexion. Contrôle de son bon fonctionnement.
Critère pour le métré: Longueur mesurée selon documentation graphique du Projet.
Critère pour le mémoire: On mesurera la longueur réellement exécutée selon les spécifications du Projet.

| Code | U | Désignation | Quantité | Prix | Montant |
|---|---|---|---|---|---|
| mt35cun410o | m | Câble multipolaire H07RN-F, sa tension assignée étant de 450/750 V, réaction au feu classe Eca selon FR EN 50575, de 4G6 mm², avec isolation d'éthylène propylène et gaine en polychloroprène, selon NF C 32-102-4. (matériau) | 1.000 | 3592.73 | 3592.73 |
| mo003 | h | Compagnon professionnel III/CP2 électricien. (main-d'œuvre) | 0.113 | 1939.14 | 219.12 |
| % | % | Frais de chantier des unités d'ouvrage | 2 % | 3811.85 | 76.24 |
|  |  | Coûts directs |  |  | 3888.09 |
