# Système d'alimentation sans interruption (ASI)

- Propriété du fichier: CYPE INGENIEROS, S.A.
- Format: FIEBDC-3/2002
- Zone géographique: Côte d'Ivoire
- Devise: XOF
- Coûts indirects: 3.00 %
- Frais généraux: 13.00 %
- Bénéfice: 6.00 %
- TVA: 18.00 %

## T Équipements techniques

### TL Installations électriques

#### TLH Distribution électrique à haute disponibilité

**TLH010** U Système d'alimentation sans interruption (ASI).
Système d'alimentation sans interruption On-Line, de 8 kVA de puissance, pour alimentation triphasée avec sortie monophasée, composé de rectificateur de courant et chargeur de batterie, batteries, inverseur statique électronique, bypass statique et commutateur. Comprend les accessoires nécessaires à une installation correcte.
Inclut: Montage et fixation. Connexion et mise en marche.
Critère pour le métré: Nombre d'unités prévues, selon documentation graphique du Projet.
Critère pour le mémoire: On mesurera le nombre d'unités réellement exécutées selon les spécifications du Projet.

| Code | U | Désignation | Quantité | Prix | Montant |
|---|---|---|---|---|---|
| mt35sai010GO | U | Système d'alimentation sans interruption On-Line, de 8 kVA de puissance, pour alimentation triphasée, composé de rectificateur de courant et chargeur de batterie, batteries, inverseur statique électronique, bypass statique et commutateur. (matériau) | 1.000 | 3732174.62 | 3732174.62 |
| mo003 | h | Compagnon professionnel III/CP2 électricien. (main-d'œuvre) | 2.038 | 1939.14 | 3951.97 |
| mo102 | h | Ouvrier professionnel II/OP électricien. (main-d'œuvre) | 2.038 | 1207.61 | 2461.11 |
| % | % | Frais de chantier des unités d'ouvrage | 2 % | 3738587.70 | 74771.75 |
|  |  | Coûts directs |  |  | 3813359.45 |
