# Boîte de dérivation

- Propriété du fichier: CYPE INGENIEROS, S.A.
- Format: FIEBDC-3/2002
- Zone géographique: Côte d'Ivoire
- Devise: XOF
- Coûts indirects: 3.00 %
- Frais généraux: 13.00 %
- Bénéfice: 6.00 %
- TVA: 18.00 %

## T Équipements techniques

### TL Installations électriques

#### TLI Installations intérieures

**TLI120** U Boîte de dérivation.
Boîte de dérivation de type étanche (IP55), de 155x110x74 mm, en saillie. Comprend les accessoires et les fixations. Totalement montée.
Inclut: Fixation de la boîte de dérivation. Câblage de l'équipement. Montage de l'équipement.
Critère pour le métré: Nombre d'unités prévues, selon documentation graphique du Projet.
Critère pour le mémoire: On mesurera le nombre d'unités réellement exécutées selon les spécifications du Projet.

| Code | U | Désignation | Quantité | Prix | Montant |
|---|---|---|---|---|---|
| mt33leg490b | U | Boîte de dérivation en saillie, de type étanche (IP55), de 155x110x74 mm. (matériau) | 1.000 | 10079.87 | 10079.87 |
| mo003 | h | Compagnon professionnel III/CP2 électricien. (main-d'œuvre) | 0.283 | 1939.14 | 548.78 |
| % | % | Frais de chantier des unités d'ouvrage | 2 % | 10628.65 | 212.57 |
|  |  | Coûts directs |  |  | 10841.22 |
