# Batterie de condensateurs

- Propriété du fichier: CYPE INGENIEROS, S.A.
- Format: FIEBDC-3/2002
- Zone géographique: Côte d'Ivoire
- Devise: XOF
- Coûts indirects: 3.00 %
- Frais généraux: 13.00 %
- Bénéfice: 6.00 %
- TVA: 18.00 %

## T Équipements techniques

### TL Installations électriques

#### TLP Correction du facteur de puissance

**TLP020** U Batterie de condensateurs.
Batterie automatique de condensateurs, pour 58 kVAr de puissance réactive, de 4 marches avec une relation de puissance entre condensateurs de 1:2:2:2, pour alimentation triphasée à 400 V de tension et 50 Hz de fréquence, composée d'armoire métallique avec degré de protection IP21, de 460x230x930 mm; condensateurs; régulateur d'énergie réactive avec écran à cristaux liquides; contacteurs avec bloc de pré-insertion et résistance à décharge rapide; et fusibles à pouvoir de coupure élevé. Comprend les accessoires nécessaires à une installation correcte.
Inclut: Montage et fixation. Connexion et mise en marche.
Critère pour le métré: Nombre d'unités prévues, selon documentation graphique du Projet.
Critère pour le mémoire: On mesurera le nombre d'unités réellement exécutées selon les spécifications du Projet.

| Code | U | Désignation | Quantité | Prix | Montant |
|---|---|---|---|---|---|
| mt35pci100k1k1 | U | Batterie automatique de condensateurs, pour 58 kVAr de puissance réactive, de 4 marches avec une relation de puissance entre condensateurs de 1:2:2:2, pour alimentation triphasée à 400 V de tension et 50 Hz de fréquence, composée d'armoire métallique avec degré de protection IP21, de 460x230x930 mm; condensateurs; régulateur d'énergie réactive avec écran à cristaux liquides; contacteurs avec bloc de pré-insertion et résistance à décharge rapide; et fusibles à pouvoir de coupure élevé. (matériau) | 1.000 | 1974722.30 | 1974722.30 |
| mo003 | h | Compagnon professionnel III/CP2 électricien. (main-d'œuvre) | 4.658 | 1939.14 | 9032.51 |
| mo102 | h | Ouvrier professionnel II/OP électricien. (main-d'œuvre) | 4.658 | 1207.61 | 5625.05 |
| % | % | Frais de chantier des unités d'ouvrage | 2 % | 1989379.86 | 39787.60 |
|  |  | Coûts directs |  |  | 2029167.46 |
