# Accumulateur d'énergie électrique

- Propriété du fichier: CYPE INGENIEROS, S.A.
- Format: FIEBDC-3/2002
- Zone géographique: Côte d'Ivoire
- Devise: XOF
- Coûts indirects: 3.00 %
- Frais généraux: 13.00 %
- Bénéfice: 6.00 %
- TVA: 18.00 %

## T Équipements techniques

### TL Installations électriques

#### TLS Électricité solaire photovoltaïque

**TLS080** U Accumulateur d'énergie électrique.
Batterie au lithium fer phosphate (LiFePO4), tension nominale 48 V, capacité nominale de décharge 180 Ah, plus de 6000 cycles avec une profondeur de décharge (DoD) de 70%, dimensions 762x403x450 mm, poids 100 kg, degré de protection IP30, intervalle de température de travail de 0 à 60°C, possibilité de connecter jusqu'à 12 batteries en série ou 24 batteries en parallèle, avec système BMS. Comprend les accessoires nécessaires à une installation correcte.
Inclut: Montage, fixation et nivellement. Connexion et contrôle de son bon fonctionnement.
Critère pour le métré: Nombre d'unités prévues, selon documentation graphique du Projet.
Critère pour le mémoire: On mesurera le nombre d'unités réellement exécutées selon les spécifications du Projet.

| Code | U | Désignation | Quantité | Prix | Montant |
|---|---|---|---|---|---|
| mt35afg020a | U | Batterie au lithium fer phosphate (LiFePO4), tension nominale 48 V, capacité nominale de décharge 180 Ah, plus de 6000 cycles avec une profondeur de décharge (DoD) de 70%, dimensions 762x403x450 mm, poids 100 kg, degré de protection IP30, intervalle de température de travail de 0 à 60°C, possibilité de connecter jusqu'à 12 batteries en série ou 24 batteries en parallèle, avec système BMS. (matériau) | 1.000 | 5117734.40 | 5117734.40 |
| mq04cag010a | h | Camion grue jusqu'à 6 t de charge maximale. (matériel) | 0.232 | 25975.61 | 6026.34 |
| mo003 | h | Compagnon professionnel III/CP2 électricien. (main-d'œuvre) | 0.459 | 1939.14 | 890.07 |
| mo102 | h | Ouvrier professionnel II/OP électricien. (main-d'œuvre) | 0.459 | 1207.61 | 554.29 |
| % | % | Frais de chantier des unités d'ouvrage | 2 % | 5125205.10 | 102504.10 |
|  |  | Coûts directs |  |  | 5227709.20 |
